# Tabuleiro para cobertura inclinada formado por placas pré-fabricadas de betão armado

- Propriedade do ficheiro: CYPE INGENIEROS, S.A.
- Formato: FIEBDC-3/2002
- Âmbito geográfico: Angola
- Moeda: AOA
- Custos indirectos: 3.00 %
- IVA: 18.00 %

**QTY053** m² Tabuleiro para cobertura inclinada formado por placas pré-fabricadas de betão armado, de 1500x500x50 mm, com isolamento intermédio de poliestireno expandido, incorporado durante a pré-fabricação, assentes com argamassa de cimento, confeccionada em obra, dosificação 1:6 e colocadas sobre uma fita de papel disposta sobre as mestras dos muretes (não incluídos neste preço).
Formação de tabuleiro cerâmico em cobertura inclinada, através da disposição de placas pré-fabricadas de betão armado, de 1500x500x50 mm, com isolamento intermédio de poliestireno expandido, incorporado durante a pré-fabricação, assentes com argamassa de cimento, confeccionada em obra, dosificação 1:6 e colocadas sobre uma fita de papel disposta sobre as mestras dos muretes (não incluídas neste preço). Incluindo p/p de implantação e corte das peças, nivelação e aprume, formação de juntas, tratamento de encontros com paramentos verticais e preenchimentos.
Inclui: Marcação. Corte das peças. Colocação das placas de betão que formam o tabuleiro.
Critério de medição de projecto: Superfície da vertente medida em verdadeira magnitude, segundo documentação gráfica de Projecto.
Critério de medição de obra: Medir-se-á, em verdadeira magnitude, a superfície realmente executada segundo especificações de Projecto.

| Código | Un | Descrição | Rendimento | Preço | Importância |
|---|---|---|---|---|---|
| mt07pha110b | m² | Placa pré-fabricada de betão armado, de 1500x500x50 mm, com isolamento intermédio de poliestireno expandido, incorporado durante a pré-fabricação, para painel de cobertura inclinada. (material) | 1.020 | 969.40 | 988.79 |
| mt08aaa010a | m³ | Água. (material) | 0.006 | 211.49 | 1.27 |
| mt01arg005a | t | Areia de pedreira, para argamassa preparada em obra. (material) | 0.016 | 2228.73 | 35.66 |
| mt08cem000l | kg | Cimento cinzento em sacos. (material) | 2.500 | 14.10 | 35.25 |
| mq06hor010 | h | Betoneira. (equipamento) | 0.008 | 186.74 | 1.49 |
| mo020 | h | Oficial de 1ª construção. (mão de obra) | 0.602 | 580.76 | 349.62 |
| mo077 | h | Ajudante de construção. (mão de obra) | 0.712 | 336.74 | 239.76 |
| % | % | Custos directos complementares | 2 % | 1651.84 | 33.04 |
|  |  | Custos directos |  |  | 1684.88 |
