# Revestimento com tabuleiro aglomerado de partículas

- Propriedade do ficheiro: CYPE INGENIEROS, S.A.
- Formato: FIEBDC-3/2002
- Âmbito geográfico: Angola
- Moeda: AOA
- Custos indirectos: 3.00 %
- IVA: 18.00 %

**RDM010** m² Revestimento com tabuleiro aglomerado de partículas, revestido em ambas as faces com uma chapa fina de madeira de qualidade Select 035/037, de 16 mm de espessura, aderido ao paramento vertical através de cola de borracha.
Fornecimento e colocação de revestimento decorativo de paramentos interiores através de tabuleiro aglomerado de partículas, revestido em ambas as faces com uma chapa fina de madeira de qualidade Select 035/037, de 16 mm de espessura, fixado com cola de borracha sobre a superfície regularizada de paramentos verticais interiores. Incluindo p/p de preparação e limpeza da superfície, formação de encontros, cortes do material e remates perimetrais.
Inclui: Preparação e limpeza da superfície a revestir. Marcação da disposição de juntas, aberturas e encontros. Implantação dos tabuleiros sobre o paramento. Corte e disposição dos painéis. Aplicação do adesivo. Colocação e fixação sobre o paramento. Resolução do perímetro de revestimento. Limpeza da superfície.
Critério de medição de projecto: Superfície medida segundo documentação gráfica de Projecto, descontando as aberturas de superfície maior de 2 m².
Critério de medição de obra: Medir-se-á a superfície realmente executada segundo especificações de Projecto, descontando as aberturas de superfície maior de 2 m².

| Código | Un | Descrição | Rendimento | Preço | Importância |
|---|---|---|---|---|---|
| mt29tma140 | kg | Adesivo de borracha sintética, de aplicação em duas faces, para revestimentos decorativos de madeira. (material) | 0.100 | 1076.19 | 107.62 |
| mt29tmf020aaa | m² | Tabuleiro aglomerado de partículas, revestido em ambas as faces com uma chapa fina de madeira de qualidade Select 035/037, de 16 mm de espessura. (material) | 1.050 | 2698.87 | 2833.81 |
| mo017 | h | Oficial de 1ª carpinteiro. (mão de obra) | 0.447 | 591.35 | 264.33 |
| mo058 | h | Ajudante de carpinteiro. (mão de obra) | 0.447 | 339.40 | 151.71 |
| % | % | Custos directos complementares | 2 % | 3357.47 | 67.15 |
|  |  | Custos directos |  |  | 3424.62 |
