# Tinta plástica com textura lisa

- Propriedade do ficheiro: CYPE INGENIEROS, S.A.
- Formato: FIEBDC-3/2002
- Âmbito geográfico: Angola
- Moeda: AOA
- Custos indirectos: 3.00 %
- IVA: 18.00 %

**RNP010** m² Tinta plástica com textura lisa, cor a escolher, acabamento mate, sobre suporte pré-lacado e/ou pintado com toda a superfície em bom estado, de metal, lavado a alta pressão com água e uma solução de água e lixívia a 10%, enxaguado e secado, aplicação de duas demãos de acabamento com tinta (rendimento: 0,25 l/m² cada demão).
Formação de camada de tinta plástica com textura lisa, cor a escolher, acabamento mate, sobre suporte de metal, através da aplicação de duas demãos de acabamento com tinta à base de copolímeros acrílicos em dispersão aquosa e pigmentos, com uma espessura mínima da película seca de 50 microns por demão (rendimento: 0,25 l/m² cada demão). Incluindo p/p de preparação do suporte através de lavado a alta pressão com água e uma solução de água e lixívia a 10%, enxaguado e secado.
Inclui: Preparação e limpeza do suporte. Aplicação das demãos de acabamento.
Critério de medição de projecto: Superfície medida segundo documentação gráfica de Projecto, com o mesmo critério que o suporte base.
Critério de medição de obra: Medir-se-á a superfície realmente executada segundo especificações de Projecto, com o mesmo critério que o suporte base.

| Código | Un | Descrição | Rendimento | Preço | Importância |
|---|---|---|---|---|---|
| mt27pfj130a | l | Solução de água e lixívia a 10%. (material) | 0.300 | 1312.43 | 393.73 |
| mt27pir090a | l | Tinta plástica à base de copolímeros acrílicos em dispersão aquosa e pigmentos, isenta de chumbo e de cromatos, cor a escolher, acabamento mate, textura lisa, para aplicar pistola. (material) | 0.500 | 4906.34 | 2453.17 |
| mq07ple010bg | Ud | Aluguer diário de cesta elevatória de braço articulado, motor diesel, de 16 m de altura máxima de trabalho, incluindo manutenção e seguro de responsabilidade civil. (equipamento) | 0.012 | 13405.64 | 160.87 |
| mo038 | h | Oficial de 1ª pintor. (mão de obra) | 0.229 | 580.76 | 132.99 |
| mo076 | h | Ajudante de pintor. (mão de obra) | 0.229 | 336.74 | 77.11 |
| % | % | Custos directos complementares | 2 % | 3217.87 | 64.36 |
|  |  | Custos directos |  |  | 3282.23 |
