# Tinta de dois componentes

- Propriedade do ficheiro: CYPE INGENIEROS, S.A.
- Formato: FIEBDC-3/2002
- Âmbito geográfico: Angola
- Custos indirectos: 3.00 %
- IVA: 18.00 %

**ROO010** m² Tinta de dois componentes, à base de resina epóxi e endurecedor amínico em emulsão aquosa, cor verde RAL 6001, acabamento acetinado, aplicada em duas demãos (rendimento: 0,225 kg/m² cada demão), sobre superfícies interiores de betão ou de argamassa autonivelante, em pavimentos de garagens (sem incluir a preparação do suporte).
Fornecimento e aplicação de tinta sobre superfícies interiores de betão ou de argamassa autonivelante, para utilização em pavimentos de garagens, através da aplicação com rolo ou pistola de air-less de uma primeira demão de tinta de dois componentes, à base de resina epóxi e endurecedor amínico em emulsão aquosa, cor verde RAL 6001, acabamento acetinado, diluída com 10% de água, e uma segunda demão do mesmo produto sem diluir, (rendimento: 0,225 kg/m² cada demão). Inclusive p/p de limpeza da superfície suporte e preparação da mistura. Sem incluir a preparação do suporte.
Inclui: Limpeza geral da superfície suporte. Preparação da mistura. Aplicação de duas demãos de acabamento.
Critério de medição de projecto: Superfície medida segundo documentação gráfica de Projecto, com o mesmo critério que o suporte base.
Critério de medição de obra: Medir-se-á a superfície realmente executada segundo especificações de Projecto, com o mesmo critério que o suporte base.

| Código | Un | Descrição | Rendimento | Preço | Importância |
|---|---|---|---|---|---|
| mt27upx010i | kg | Tinta de dois componentes, à base de resina epóxi e endurecedor amínico em emulsão aquosa, cor verde RAL 6001, acabamento acetinado, aplicada com trincha, rolo ou pistola. (material) | 0.450 | 10.13 | 4.56 |
| mo038 | h | Oficial de 1ª pintor. (mão de obra) | 0.124 | 2.93 | 0.36 |
| mo076 | h | Ajudante de pintor. (mão de obra) | 0.124 | 1.70 | 0.21 |
| % | % | Custos directos complementares | 2 % | 5.13 | 0.10 |
|  |  | Custos directos |  |  | 5.23 |
