# Tinta de dois componentes

- Propriedade do ficheiro: CYPE INGENIEROS, S.A.
- Formato: FIEBDC-3/2002
- Âmbito geográfico: Angola
- Custos indirectos: 3.00 %
- IVA: 18.00 %

**ROO020** m² Tinta de dois componentes, à base de poliuretano alifático e dissolvente, de cor vermelho RAL 3016, acabamento acetinado, aplicada em duas demãos, (rendimento: 0,15 kg/m² cada demão), sobre superfícies interior com revestimento sintético à base de epóxi ou poliuretano, (sem incluir a preparação do suporte).
Fornecimento e aplicação de tinta sobre superfícies interior com revestimento sintético à base de epóxi ou poliuretano, através da aplicação com rolo de uma primeira demão de tinta de dois componentes, à base de poliuretano alifático e dissolvente, de cor vermelho RAL 3016, acabamento acetinado, e uma segunda demão do mesmo produto, (rendimento: 0,15 kg/m² cada demão). Inclusive p/p de limpeza da superfície suporte; e preparação da mistura. Sem incluir a preparação do suporte.
Inclui: Limpeza geral da superfície suporte. Preparação da mistura. Aplicação de duas demãos de acabamento.
Critério de medição de projecto: Superfície medida segundo documentação gráfica de Projecto, com o mesmo critério que o suporte base.
Critério de medição de obra: Medir-se-á a superfície realmente executada segundo especificações de Projecto, com o mesmo critério que o suporte base.

| Código | Un | Descrição | Rendimento | Preço | Importância |
|---|---|---|---|---|---|
| mt27upx020aa | kg | Tinta de dois componentes, à base de poliuretano alifático e dissolvente, de cor vermelho RAL 3016, acabamento acetinado, aplicada com rolo de pelo curto. (material) | 0.300 | 25.72 | 7.72 |
| mo038 | h | Oficial de 1ª pintor. (mão de obra) | 0.172 | 2.93 | 0.50 |
| mo076 | h | Ajudante de pintor. (mão de obra) | 0.172 | 1.70 | 0.29 |
| % | % | Custos directos complementares | 2 % | 8.51 | 0.17 |
|  |  | Custos directos |  |  | 8.68 |
