# Pavimento técnico acessível Waytec "TAU CERÁMICA"

- Propriedade do ficheiro: CYPE INGENIEROS, S.A.
- Formato: FIEBDC-3/2002
- Âmbito geográfico: Angola
- Custos indirectos: 3.00 %
- IVA: 18.00 %

**RSE020** m² Pavimento técnico acessível Waytec "TAU CERÁMICA", para interior, composto por painéis autoportantes de 600x600 mm e 40 mm de espessura, formados por um suporte base de painel de aglomerado, de 30 mm de espessura, com bordos de PVC, lâmina de alumínio de 0,5 mm de espessura disposta na face inferior e uma camada de acabamento de grés porcelânico, estilo mármore "TAU CERÁMICA", de 596x596 mm e 10 mm de espessura, apoiados sobre pés reguláveis de aço galvanizado, de base redonda com eixo roscado M16, "TAU CERÁMICA", para alturas entre 78 e 88 mm.
Fornecimento e colocação de pavimento técnico acessível Waytec "TAU CERÁMICA", para interior, constituído por painéis autoportantes de 600x600 mm e 40 mm de espessura, formados por um suporte base de painel de aglomerado, de 30 mm de espessura, com bordos de PVC, lâmina de alumínio de 0,5 mm de espessura disposta na face inferior e uma camada de acabamento de grés porcelânico, estilo mármore "TAU CERÁMICA", de 596x596 mm e 10 mm de espessura, apoiados sobre pés reguláveis de aço galvanizado, de base redonda com eixo roscado M16, "TAU CERÁMICA", para alturas entre 78 e 88 mm, fixados à superfície de apoio com adesivo. Incluindo p/p de preparação da superfície de apoio dos pedestais através da aspiração e limpeza de entulho, implantação e fixação dos pedestais ao pavimento com cola, colocação de almofadas sobre os pedestais e fixação da rosca que regula a sua altura com cola, e banda perimetral de lã de rocha para a dessolidarização do perímetro. Totalmente montado.
Inclui: Implantação dos eixos dos pedestais e marcação de níveis. Colocação, nivelação e fixação de pedestais. Colocação dos painéis. Limpeza final do pavimento.
Critério de medição de projecto: Superfície útil, medida segundo documentação gráfica de Projecto. Não foi incrementada a medição por perdas, uma vez que na composição se considerou 5% a mais.
Critério de medição de obra: Medir-se-á a superfície realmente executada segundo especificações de Projecto.

| Código | Un | Descrição | Rendimento | Preço | Importância |
|---|---|---|---|---|---|
| mt12psk080a | Ud | Cartucho de 600 cm³ de cola para fixação de pés reguláveis à superfície de apoio. (material) | 0.010 | 6.61 | 0.07 |
| mt12psk040a | m | Fita perimetral de lã de rocha de 12 mm de espessura e 100 mm de largura. (material) | 1.000 | 2.58 | 2.58 |
| mt12pct020a | Ud | Pé regulável de aço galvanizado, de base redonda com eixo roscado M16, "TAU CERÁMICA", para alturas entre 78 e 88 mm. Inclusive tampa de material plástico, colocada na cabeça do pedestal e acessórios. (material) | 3.000 | 1.76 | 5.28 |
| mt12pct010aa | m² | Painel autoportante para o sistema de pavimento técnico acessível Waytec Int "TAU CERÁMICA", de 600x600 mm e 40 mm de espessura, formado por um suporte base de painel de aglomerado, de 30 mm de espessura, biselado e rematado perimetralmente com PVC, cor a escolher, lâmina de alumínio de 0,5 mm de espessura disposta na face inferior e uma camada de acabamento de grés porcelânico, estilo mármore "TAU CERÁMICA", de 596x596 mm e 10 mm de espessura; classificação 2/2/A/2, segundo NP EN 12825. (material) | 1.050 | 83.34 | 87.51 |
| mo011 | h | Oficial de 1ª montador. (mão de obra) | 0.508 | 3.03 | 1.54 |
| mo080 | h | Ajudante de montador. (mão de obra) | 0.508 | 1.70 | 0.86 |
| % | % | Custos directos complementares | 2 % | 97.84 | 1.96 |
|  |  | Custos directos |  |  | 99.80 |
