# Rodapé cerâmico de grés porcelânico

- Propriedade do ficheiro: CYPE INGENIEROS, S.A.
- Formato: FIEBDC-3/2002
- Âmbito geográfico: Angola
- Moeda: AOA
- Custos indirectos: 3.00 %
- IVA: 18.00 %

**RSG024** m Rodapé cerâmico de grés porcelânico, estilo cimento, série Meteor "GRESPANIA", acabamento brilho, cor antracite, 8x30 cm, assente com cimento cola melhorado, C2 cor cinzento e enchimento de juntas com argamassa de juntas cimentosa tipo L, cor branca, para juntas de até 3 mm.
Rodapé cerâmico de grés porcelânico, estilo cimento, série Meteor "GRESPANIA", acabamento brilho, cor antracite, 8x30 cm assente com cimento cola melhorado, C2 sem nenhuma característica adicional, cor cinzento e enchimento de juntas com argamassa de juntas cimentosa tipo L, cor branca, para juntas de até 3 mm.
Inclui: Marcação da disposição das peças. Corte das peças e formação de encaixes em esquinas e cantos. Colocação do rodapé. Enchimento das juntas.
Critério de medição de projecto: Comprimento medido segundo documentação gráfica de Projecto, sem incluir vãos de portas. Não foi incrementada a medição por perdas, uma vez que na composição se considerou 5% a mais.
Critério de medição de obra: Medir-se-á o comprimento realmente executado segundo especificações de Projecto.

| Código | Un | Descrição | Rendimento | Preço | Importância |
|---|---|---|---|---|---|
| mt18bgg015aaea | m | Rodapé cerâmico de grés porcelânico, estilo cimento, série Meteor "GRESPANIA", acabamento brilho, cor antracite, 8x30 cm, capacidade de absorção de água E<0,5%, grupo BIa, segundo NP EN 14411, resistência ao deslizamento entre 15 e 35 segundo ENV 12633. (material) | 1.050 | 1438.93 | 1510.88 |
| mt09mcr021m | kg | Cimento cola melhorado, C2 segundo NP EN 12004, cor cinzento. (material) | 0.600 | 58.25 | 34.95 |
| mt09mcp020bv | kg | Argamassa de juntas cimentosa tipo L, cor branca, para juntas de até 3 mm, composto por cimento branco de alta resistência e aditivos especiais. (material) | 0.360 | 230.11 | 82.84 |
| mo023 | h | Oficial de 1ª ladrilhador. (mão de obra) | 0.238 | 612.02 | 145.66 |
| % | % | Custos directos complementares | 2 % | 1774.33 | 35.49 |
|  |  | Custos directos |  |  | 1809.82 |
