# Rodapé de barro cozido

- Propriedade do ficheiro: CYPE Ingenieros S.A.
- Formato: FIEBDC-3/2016
- Programa: Gerador de preços para construção civil. CYPE Ingenieros, S.A.
- Data: 01/02/2023
- Âmbito geográfico: Angola
- Moeda: AOA
- Custos indirectos: 3 %
- IVA: 18 %

## R Revestimentos

### RS Pavimentos

#### RSG Cerâmicos

**RSG091** m Rodapé de barro cozido.
Rodapé cerâmico de barro cozido, de elaboração manual, 8,5x30 cm, para interiores, assente com argamassa de cimento M-10. Inclusive enchimento de juntas com argamassa de cimento M-10 e limpeza.
Inclui: Marcação da disposição das peças. Corte das peças e formação de encaixes em esquinas e cantos. Colocação do rodapé. Enchimento das juntas. Limpeza do rodapé.
Critério de medição de projecto: Comprimento medido segundo documentação gráfica de Projecto, sem incluir vãos de portas. Não foi incrementada a medição por perdas, uma vez que na composição se considerou 5% a mais.
Critério de medição de obra: Medir-se-á o comprimento realmente executado segundo especificações de Projecto.

| Código | Un | Descrição | Rendimento | Preço | Importância |
|---|---|---|---|---|---|
| mt09mor010e | m³ | Argamassa de cimento CEM II/B-L 32,5 N tipo M-10, confeccionada em obra com 320 kg/m³ de cimento e uma proporção em volume 1/4. (material) | 0.003 | 22689.5 | 68.069 |
| mt18rco020a | m | Rodapé cerâmico de barro cozido, de elaboração manual, 8,5x30 cm. (material) | 1.05 | 4899.94 | 5144.937 |
| mo023 | h | Oficial de 1ª ladrilhador. (mão de obra) | 0.3 | 842.54 | 252.762 |
| % | % | Custos directos complementares | 2 % | 5465.768 | 109.315 |
|  |  | Custos directos |  |  | 5575.083 |

Resíduos:
- colocação: mt09mor010e; factor de resíduo 0.012
- colocação: mt18rco020a Rodapé cerâmico de barro cozido, de elaboração manual, 8,5x30 cm; factor de resíduo 0.07

## Recursos

**mt09mor010e** m³ Argamassa de cimento CEM II/B-L 32,5 N tipo M-10
Dados técnicos: Custo energético 3724.000 MJ; Emissão de CO2 323.000 kg; Código LER 17 01 01; Massa do elemento 1900 kg; Volume 1.266667 m3

**mt18rco020a** m Rodapé cerâmico de barro cozido, de elaboração manual, 8,5x30 cm
Dados técnicos: Custo energético 7.576 MJ; Emissão de CO2 0.467 kg; Código LER 17 01 03; Massa do elemento 0.84 kg; Volume 0.000672 m3
Resíduos:
- embalagem: re150101 Embalagens de papel e cartão. (componente de resíduo); rendimento 0.034 kg; Código LER 15 01 01; Massa do elemento 1 kg; Volume 0.001333 m3
- embalagem: re170201 Madeira. (componente de resíduo); rendimento 0.004 kg; Código LER 17 02 01; Massa do elemento 1 kg; Volume 0.000909 m3
