# Revestimento de protecção de pavimento industrial cimentício

- Propriedade do ficheiro: CYPE INGENIEROS, S.A.
- Formato: FIEBDC-3/2002
- Âmbito geográfico: Angola
- Custos indirectos: 3.00 %
- IVA: 18.00 %

**RSI052** m² Revestimento de protecção de pavimento industrial cimentício, colocado com bomba, sobre base de betão endurecido (não incluída neste preço), constituído por ligante, MasterEmaco P 200 "BASF" (rendimento: 2 kg/m²), camada de desgaste de 10 mm de espessura média de argamassa fluida de presa rápida, MasterTop 135 PG "BASF", CT - C60 - F10 - AR2, segundo EN 13813, cor cinzento (rendimento: 20 kg/m²), aplicação de líquido redutor da evaporação e melhorador superficial, MasterKure 111 WB "BASF", (rendimento: 0,15 l/m²) e aplicação posterior de líquido de cura incolor, MasterKure 114 SB "BASF", (rendimento: 0,1 l/m²).
Execução de revestimento de protecção de pavimento industrial cimentício, colocado com bomba, sobre base de betão endurecido (não incluída neste preço), constituído por ligante, MasterEmaco P 200 "BASF" (rendimento: 2 kg/m²), camada de desgaste de 10 mm de espessura média de argamassa fluida de presa rápida, MasterTop 135 PG "BASF", CT - C60 - F10 - AR2, segundo EN 13813, cor cinzento (rendimento: 20 kg/m²), aplicação de líquido redutor da evaporação e melhorador superficial, MasterKure 111 WB "BASF", (rendimento: 0,15 l/m²) e aplicação posterior de líquido de cura incolor, MasterKure 114 SB "BASF", (rendimento: 0,1 l/m²). Incluindo p/p de limpeza da superfície suporte, afagamento mecânico de toda a superfície e limpeza final da superfície acabada. Sem incluir a preparação da superfície suporte existente, as juntas de construção, de retracção e de dilatação, nem as juntas perimetrais.
Inclui: Limpeza da superfície suporte. Implantação das juntas e panos de trabalho. Aplicação do ligante. Aplicação da camada de desgaste. Espalhamento do líquido redutor da evaporação e melhorador superficial. Afagamento mecânico da superfície. Espalhamento do líquido de cura. Limpeza final do pavimento.
Critério de medição de projecto: Superfície medida em projecção horizontal, segundo documentação gráfica de Projecto.
Critério de medição de obra: Medir-se-á, em projecção horizontal, a superfície realmente executada segundo especificações de Projecto.

| Código | Un | Descrição | Rendimento | Preço | Importância |
|---|---|---|---|---|---|
| mt09reh010b | kg | Ligante, MasterEmaco P 200 "BASF", para materiais cimentícios sobre betão, executado com argamassa seca à base de cimentos especiais, resinas e inertes seleccionados. (material) | 2.000 | 0.84 | 1.68 |
| mt09bnc015d | kg | Argamassa fluida de presa rápida, MasterTop 135 PG "BASF", CT - C60 - F10 - AR2, segundo EN 13813, cor cinzento, composta de cimento e aditivos, com uma resistência à abrasão segundo o método de Böhme EN 13892-3 de 6 cm³ / 50 cm². (material) | 20.000 | 0.71 | 14.20 |
| mt09bnc018b | l | Líquido redutor da evaporação e melhorador superficial, para pavimentos de betão, MasterKure 111 WB "BASF", cor amarelo fluorescente. (material) | 0.150 | 8.99 | 1.35 |
| mt09bnc020b | l | Líquido de cura incolor para pavimentos de betão, MasterKure 114 SB "BASF", formado por uma solução de resinas sintéticas em base solvente. (material) | 0.100 | 4.40 | 0.44 |
| mq06pym020 | h | Misturadora-bombeadora para argamassas autonivelantes. (equipamento) | 0.229 | 5.76 | 1.32 |
| mq06fra010 | h | Talocha mecânica de betão. (equipamento) | 0.286 | 2.86 | 0.82 |
| mo020 | h | Oficial de 1ª construção. (mão de obra) | 0.870 | 2.93 | 2.55 |
| mo077 | h | Ajudante de construção. (mão de obra) | 0.870 | 1.70 | 1.48 |
| % | % | Custos directos complementares | 2 % | 23.84 | 0.48 |
|  |  | Custos directos |  |  | 24.32 |
