# Junta de construção em pavimento contínuo de betão, com perfil pré-moldado

- Propriedade do ficheiro: CYPE Ingenieros S.A.
- Formato: FIEBDC-3/2016
- Programa: Gerador de preços para construção civil. CYPE Ingenieros, S.A.
- Data: 26/10/2024
- Âmbito geográfico: Angola
- Moeda: AOA
- Custos indirectos: 3 %
- IVA: 18 %

## R Revestimentos

### RS Pavimentos

#### RSN Juntas em pavimentos contínuos de betão

**RSN120** m Junta de construção em pavimento contínuo de betão, com perfil pré-moldado.
Junta de construção, em pavimento contínuo de betão, com perfil oco de PVC rígido, de secção triangular, de 40 mm de altura. Inclusive cavilhas de plástico para a sua ligação.
Inclui: Implantação da junta. Corte e colocação do perfil no elemento a betonar. Execução das uniões entre perfis. Resolução de encontros. Fixação e ajuste dos perfis.
Critério de medição de projecto: Comprimento medido segundo documentação gráfica de Projecto.
Critério de medição de obra: Medir-se-á o comprimento realmente executado segundo especificações de Projecto.

| Código | Un | Descrição | Rendimento | Preço | Importância |
|---|---|---|---|---|---|
| mt18acc060a | m | Perfil oco de PVC rígido, de secção triangular, de 40 mm de altura, para a formação de juntas em pavimentos contínuos de betão; com cavilhas de plástico para a sua ligação. (material) | 1.05 | 1717.27 | 1803.134 |
| mo020 | h | Oficial de 1ª construção. (mão de obra) | 0.156 | 1055.59 | 164.672 |
| mo113 | h | Operário não qualificado construção. (mão de obra) | 0.156 | 596.7 | 93.085 |
| % | % | Custos directos complementares | 2 % | 2060.891 | 41.218 |
|  |  | Custos directos |  |  | 2102.109 |

Resíduos:
- colocação: mt18acc060a; factor de resíduo 0.08

## Recursos

**mt18acc060a** m Perfil oco de PVC rígido
Dados técnicos: Custo energético 25.120 MJ; Emissão de CO2 0.299 kg; Código LER 17 02 03; Massa do elemento 0.251 kg; Volume 0.000418 m3
Resíduos:
- embalagem: re150101 Embalagens de papel e cartão. (componente de resíduo); rendimento 0.018 kg; Código LER 15 01 01; Massa do elemento 1 kg; Volume 0.001333 m3
- embalagem: re170201 Madeira. (componente de resíduo); rendimento 0.052 kg; Código LER 17 02 01; Massa do elemento 1 kg; Volume 0.000909 m3
- embalagem: re170203 Plástico. (componente de resíduo); rendimento 0.003 kg; Código LER 17 02 03; Massa do elemento 1 kg; Volume 0.001667 m3
