# Pavimento de borracha de cor, com botões, fornecida em rolos de 1000x12000x2,5 mm, colocado com adesivo de contacto

- Propriedade do ficheiro: CYPE INGENIEROS, S.A.
- Formato: FIEBDC-3/2002
- Âmbito geográfico: Angola
- Moeda: AOA
- Custos indirectos: 3.00 %
- IVA: 18.00 %

**RSS010** m² Pavimento de borracha de cor, com botões, fornecida em rolos de 1000x12000x2,5 mm, colocado com adesivo de contacto.
Pavimento de borracha de cor, com botões, fornecida em rolos de 1000x12000x2,5 mm, colocado com adesivo de contacto sobre camada de pasta niveladora não incluída neste artigo. Incluindo p/p de adesivo de contacto, formação de juntas do pavimento sintético, eliminação e limpeza do material restante e limpeza final do pavimento.
Inclui: Implantação e recorte do pavimento. Aplicação da camada de adesivo de contacto. Colocação do pavimento. Eliminação e limpeza do material sobrante. Limpeza final do pavimento.
Critério de medição de projecto: Superfície útil, medida segundo documentação gráfica de Projecto.
Critério de medição de obra: Medir-se-á a superfície realmente executada segundo especificações de Projecto.

| Código | Un | Descrição | Rendimento | Preço | Importância |
|---|---|---|---|---|---|
| mt18dww010 | kg | Adesivo de contacto à base de resina acrílica em dispersão aquosa, para pavimento de borracha, linóleo, PVC, alcatifa e têxtil. (material) | 0.250 | 1972.66 | 493.17 |
| mt18dsi010j | m² | Lâmina de borracha de 1000x12000x2,5 mm, acabamento de cor, com botões. (material) | 1.050 | 12382.50 | 13001.63 |
| mo026 | h | Oficial de 1ª instalador de revestimentos flexíveis. (mão de obra) | 0.254 | 612.02 | 155.45 |
| mo064 | h | Ajudante de instalador de revestimentos flexíveis. (mão de obra) | 0.127 | 357.82 | 45.44 |
| % | % | Custos directos complementares | 2 % | 13695.69 | 273.91 |
|  |  | Custos directos |  |  | 13969.60 |
