# Pavimento vinílico homogéneo, condutor de electricidade estática, em placas

- Propriedade do ficheiro: CYPE Ingenieros S.A.
- Formato: FIEBDC-3/2016
- Programa: Gerador de preços para construção civil. CYPE Ingenieros, S.A.
- Data: 26/10/2024
- Âmbito geográfico: Angola
- Moeda: AOA
- Custos indirectos: 3 %
- IVA: 18 %

## R Revestimentos

### RS Pavimentos

#### RSS De borracha, de linóleo e vinílicos

**RSS033** m² Pavimento vinílico homogéneo, condutor de electricidade estática, em placas.
Pavimento vinílico homogéneo condutor de electricidade estática, de 2,0 mm de espessura, com propriedades condutivas e tratamento de protecção superficial à base de poliuretano, cor a escolher, fornecido em placas de 61x61 cm; peso total: 3150 g/m²; classificação ao uso, segundo EN ISO 10874: classe 23 para uso doméstico; classe 34 para uso comercial; classe 43 para uso industrial; Euroclasse Bfl-s1 de reacção ao fogo, segundo NP EN 13501-1. Colocação em obra: com adesivo à base de copolímeros acrílicos modificados em dispersão aquosa, sobre camada fina de nivelação.
Critérios considerados na determinação do preço da unidade de obra: O preço não inclui a camada fina de nivelação.
Inclui: Implantação e recorte do pavimento. Aplicação da cola. Colocação do pavimento. Soldadura de união e juntas entre rolos. Resolução de encontros e pontos singulares. Eliminação e limpeza do material sobrante. Limpeza final do pavimento.
Critério de medição de projecto: Superfície útil, medida segundo documentação gráfica de Projecto, descontando as aberturas de superfície maior de 1 m².
Critério de medição de obra: Medir-se-á a superfície realmente executada segundo especificações de Projecto, descontando as aberturas de superfície maior de 1 m².

| Código | Un | Descrição | Rendimento | Preço | Importância |
|---|---|---|---|---|---|
| mt18adq020a | kg | Adesivo à base de copolímeros acrílicos modificados em dispersão aquosa, sem dissolventes, cor bege, para aplicar em interiores, para a colagem de pavimentos de PVC, linóleo e alcatifa. (material) | 0.375 | 5057.17 | 1896.439 |
| mt18dsi036a | m² | Placas homogéneas de PVC, de 61x61 cm e 2 mm de espessura, com partículas na sua composição que permitem a condução da electricidade estática e tratamento de protecção superficial à base de poliuretano, cor a escolher; peso total: 3150 g/m²; classificação ao uso, segundo EN ISO 10874: classe 23 para uso doméstico; classe 34 para uso comercial; classe 43 para uso industrial; Euroclasse Bfl-s1 de reacção ao fogo, segundo NP EN 13501-1. (material) | 1.05 | 44872.44 | 47116.062 |
| mo026 | h | Oficial de 1ª instalador de revestimentos flexíveis. (mão de obra) | 0.28 | 1055.59 | 295.565 |
| mo064 | h | Ajudante de instalador de revestimentos flexíveis. (mão de obra) | 0.156 | 620.64 | 96.820 |
| % | % | Custos directos complementares | 2 % | 49404.886 | 988.098 |
|  |  | Custos directos |  |  | 50392.984 |

Resíduos:
- colocação: mt18dsi036a; factor de resíduo 0.0305517

## Recursos

**mt18dsi036a** m² Placas homogéneas de PVC
Dados técnicos: Custo energético 143.476 MJ; Emissão de CO2 15.569 kg; Código LER 17 02 03; Massa do elemento 3.15 kg; Volume 0.00525 m3
Resíduos:
- embalagem: re170203 Plástico. (componente de resíduo); rendimento 0.041 kg; Código LER 17 02 03; Massa do elemento 1 kg; Volume 0.001667 m3
