# Rodapé soldável de PVC, de 105x40 mm, fixado com cola e soldado topo a topo por termofusão a pavimento

- Propriedade do ficheiro: CYPE INGENIEROS, S.A.
- Formato: FIEBDC-3/2002
- Âmbito geográfico: Angola
- Moeda: AOA
- Custos indirectos: 3.00 %
- IVA: 18.00 %

**RSS100** m Rodapé soldável de PVC, de 105x40 mm, fixado com cola e soldado topo a topo por termofusão a pavimento.
Rodapé soldável de PVC, de 105x40 mm e 2 mm de espessura, cor. Incluindo p/p de limpeza e preparação da superfície suporte, marcação e fixação do rodapé com adesivo e soldado topo a topo por termofusão a pavimento.
Inclui: Limpeza e preparação da superfície suporte. Marcação. Corte, colocação, soldagem e fixação do rodapé.
Critério de medição de projecto: Comprimento medido segundo documentação gráfica de Projecto, sem incluir vãos de portas. Não foi incrementada a medição por perdas, uma vez que na composição se considerou 5% a mais.
Critério de medição de obra: Medir-se-á o comprimento realmente executado segundo especificações de Projecto.

| Código | Un | Descrição | Rendimento | Preço | Importância |
|---|---|---|---|---|---|
| mt18dww020a | l | Cola de cloropreno, de base solvente monocomponente. (material) | 0.105 | 1963.18 | 206.13 |
| mt18rpv030a | m | Rodapé soldável de PVC, de 105x40 mm e 2 mm de espessura, cor, fornecido em rolos de 25 m de comprimento. (material) | 1.050 | 3565.31 | 3743.58 |
| mo026 | h | Oficial de 1ª instalador de revestimentos flexíveis. (mão de obra) | 0.159 | 612.02 | 97.31 |
| % | % | Custos directos complementares | 2 % | 4047.02 | 80.94 |
|  |  | Custos directos |  |  | 4127.96 |
