# Tecto falso contínuo, situado a uma altura menor de 4 m, formado por painel acústico de lã de rocha, composto por módulos de 1200x1200x40 mm, acabamento em cor branca, com perfis ocultos T 40

- Propriedade do ficheiro: CYPE INGENIEROS, S.A.
- Formato: FIEBDC-3/2002
- Âmbito geográfico: Angola
- Moeda: AOA
- Custos indirectos: 3.00 %
- IVA: 18.00 %

**RTF030** m² Tecto falso contínuo, situado a uma altura menor de 4 m, formado por painel acústico de lã de rocha, composto por módulos de 1200x1200x40 mm, acabamento em cor branca, com perfis ocultos T 40.
Tecto falso contínuo, situado a uma altura menor de 4 m, constituído por painel acústico autoportante de lã de rocha vulcânica, composto por módulos de 1200x1200x40 mm, com a face à vista revestida com um véu de cor branca e a face traseira revestida com um contra-véu com resistência ao desgaste, acabamento em cor branca, suspenso da laje com perfis ocultos T 40, compreendendo mestras primárias colocadas a cada 1200 mm e mestras secundárias distribuídas a cada 600 mm entre as mestras primárias, fixadas ao tecto através de suportes suspensos a cada 1200 mm. Inclusive fixações, parafusos, resolução do perímetro e pontos singulares e acessórios de montagem.
Inclui: Marcação dos eixos da estrutura metálica. Sinalização dos pontos de ancoragem à laje ou elemento de suporte. Nivelamento e suspensão dos perfis primários e secundários da estrutura. Corte das placas. Corte das placas. Aparafusamento e colocação das placas. Tratamento de juntas. Aplicação de estuque.
Critério de medição de projecto: Superfície medida entre paramentos, segundo documentação gráfica de Projecto, sem descontar aberturas para instalações.
Critério de medição de obra: Medir-se-á a superfície realmente executada segundo especificações de Projecto, sem descontar aberturas para instalações.
Critérios considerados na determinação do preço da unidade de obra: O preço inclui a resolução de encontros e pontos singulares.

| Código | Un | Descrição | Rendimento | Preço | Importância |
|---|---|---|---|---|---|
| mt16par150a | m² | Painel acústico autoportante de lã de rocha vulcânica, Euroclasse A2-s1, d0 de reacção ao fogo, composto por módulos de 1200x1200x40 mm, com a face à vista revestida com um véu de cor branca e a face traseira revestida com um contra-véu, com resistência ao desgaste, incluindo perfis ocultos T 40, varões de fixação e alçapões de registo. (material) | 1.050 | 32414.72 | 34035.46 |
| mt12fta010a | Ud | Anilha de fixação. (material) | 0.700 | 1016.44 | 711.51 |
| mt12fta020a | Ud | Roseta de fixação. (material) | 4.850 | 5938.95 | 28803.91 |
| mt12fta030a | m | Fita de juntas de 40 mm de largura. (material) | 1.700 | 4.68 | 7.96 |
| mt12fta040a | kg | Massa de juntas. (material) | 1.100 | 3128.63 | 3441.49 |
| mt12fta050a | kg | Estuque cor branca. (material) | 1.100 | 6553.72 | 7209.09 |
| mo015 | h | Oficial de 1ª montador de tectos falsos. (mão de obra) | 0.386 | 630.15 | 243.24 |
| mo082 | h | Ajudante de montador de tectos falsos. (mão de obra) | 0.386 | 357.82 | 138.12 |
| % | % | Custos directos complementares | 2 % | 74590.78 | 1491.82 |
|  |  | Custos directos |  |  | 76082.60 |
