# Tecto falso amovível

- Propriedade do ficheiro: CYPE INGENIEROS, S.A.
- Formato: FIEBDC-3/2002
- Âmbito geográfico: Angola
- Moeda: AOA
- Custos indirectos: 3.00 %
- IVA: 18.00 %

**RTL016** m² Tecto falso amovível, situado a uma altura menor de 4 m, sistema D427a.es "KNAUF", formado por placas de aço galvanizado pré-lacado, modelo Ras "KNAUF", de superfície lisa, cor branca, de 0,5 mm de espessura, com canto A Faceado, com perfis à vista.
Fornecimento e montagem de tecto falso amovível, situado a uma altura menor de 4 m, sistema D427a.es "KNAUF", constituído por placas de aço galvanizado pré-lacado, modelo Ras "KNAUF", de superfície lisa, cor branca, de 0,5 mm de espessura, com canto A Faceado, suspenso da laje com perfis à vista, com sola de 24 mm de largura, de aço galvanizado, compreendendo perfis primários, secundários e angulares de remate, fixados ao tecto através de varões e suspensões.
Inclui: Marcação dos eixos da malha modular. Nivelação e colocação dos perfis angulares. Implantação dos perfis primários da trama. Sinalização dos pontos de ancoragem à laje. Nivelamento e suspensão dos perfis primários e secundários da trama. Corte das bandejas. Colocação das bandejas.
Critério de medição de projecto: Superfície medida entre paramentos, segundo documentação gráfica de Projecto, sem descontar aberturas para instalações.
Critério de medição de obra: Medir-se-á a superfície realmente executada segundo especificações de Projecto, sem descontar aberturas para instalações.
Critérios considerados na determinação do preço da unidade de obra: O preço inclui a resolução de encontros e pontos singulares.

| Código | Un | Descrição | Rendimento | Preço | Importância |
|---|---|---|---|---|---|
| mt12pbk010aaaa | m² | Placa de aço galvanizado pré-lacado, modelo Ras "KNAUF", de superfície lisa, cor branca, de 0,5 mm de espessura, com canto A Faceado, para tectos falsos amovíveis. (material) | 1.020 | 4362.49 | 4449.74 |
| mt12pfk060e | m | Perfil primário EASY T - 24/38/3700 mm "KNAUF", cor branca, de aço galvanizado, segundo EN 13964. (material) | 0.840 | 286.11 | 240.33 |
| mt12pfk060y | m | Perfil secundário EASY TG - 24/32/600 mm "KNAUF", cor branca, de aço galvanizado, segundo EN 13964. (material) | 0.840 | 286.11 | 240.33 |
| mt12pfk060A | m | Perfil secundário EASY TG - 24/32/1200 mm "KNAUF", cor branca, de aço galvanizado, segundo EN 13964. (material) | 1.670 | 286.11 | 477.80 |
| mt12pfk050b | m | Perfil angular EASY L - 25/25/3050 mm "KNAUF", cor branca, de aço galvanizado, segundo EN 13964. (material) | 0.700 | 207.36 | 145.15 |
| mt12pek060 | Ud | Peça de suspensão rápida Twist "KNAUF", para tectos falsos suspensos. (material) | 0.840 | 149.02 | 125.18 |
| mt12pek030 | Ud | Varão de suspensão "KNAUF" de 100 cm. (material) | 0.840 | 124.89 | 104.91 |
| mt12psg220 | Ud | Fixação composta por bucha e parafuso 5x27. (material) | 0.800 | 16.88 | 13.50 |
| mo015 | h | Oficial de 1ª montador de tectos falsos. (mão de obra) | 0.384 | 600.29 | 230.51 |
| mo082 | h | Ajudante de montador de tectos falsos. (mão de obra) | 0.384 | 336.74 | 129.31 |
| % | % | Custos directos complementares | 2 % | 6156.76 | 123.14 |
|  |  | Custos directos |  |  | 6279.90 |
