# Tecto falso amovível

- Propriedade do ficheiro: CYPE INGENIEROS, S.A.
- Formato: FIEBDC-3/2002
- Âmbito geográfico: Angola
- Moeda: AOA
- Custos indirectos: 3.00 %
- IVA: 18.00 %

**RTL026** m² Tecto falso amovível, situado a uma altura menor de 4 m, sistema D412.es "KNAUF", formado por lâminas horizontais de superfície lisa, de alumínio lacado e de 85 mm de largura, separadas 15 mm, com estrutura metálica vista.
Fornecimento e montagem de tecto falso amovível, situado a uma altura menor de 4 m, sistema D412.es "KNAUF", formado por lâminas horizontais de superfície lisa, de alumínio lacado e de 85 mm de largura, separadas 15 mm, suspenso da laje com uma estrutura metálica vista formada por perfis Compak AR-CR "KNAUF" separados cada 1000 mm entre eixos, fixados à laje ou à superfície suporte com varões roscados cada 1200 mm.
Inclui: Marcação dos eixos principais de suspensão. Fixação na laje e aprumo dos elementos de sujeição. Alinhamento e nivelamento dos perfis de remate lateral em todo o contorno. Corte e encaixe das lâminas. Execução de aberturas para recepção de possíveis elementos de ancoragem e/ou instalações.
Critério de medição de projecto: Superfície medida entre paramentos, segundo documentação gráfica de Projecto, sem descontar aberturas para instalações.
Critério de medição de obra: Medir-se-á a superfície realmente executada segundo especificações de Projecto, sem descontar aberturas para instalações.
Critérios considerados na determinação do preço da unidade de obra: O preço inclui a resolução de encontros e pontos singulares.

| Código | Un | Descrição | Rendimento | Preço | Importância |
|---|---|---|---|---|---|
| mt12flk020ea | m | Lâmina horizontal de superfície lisa, de alumínio pré-lacado, modelo Compak AR "KNAUF", de 85 mm de largura e 0,5 mm de espessura, para tectos falsos amovíveis com estrutura aparente. (material) | 10.200 | 461.98 | 4712.20 |
| mt12pfk070a | m | Perfil Compak AR-CR "KNAUF", de chapa de alumínio, acabamento imprimido com troquel, para a colocação de lâminas horizontais cada 100 mm, em tectos falsos amovíveis, segundo EN 13964. (material) | 1.000 | 482.98 | 482.98 |
| mt12pfk080a | m | Perfil em U 18/25/3050 mm, "KNAUF", cor branca, de alumínio lacado, segundo EN 13964. (material) | 0.750 | 792.71 | 594.53 |
| mt12pek030 | Ud | Varão de suspensão "KNAUF" de 100 cm. (material) | 0.800 | 124.89 | 99.91 |
| mt12psg220 | Ud | Fixação composta por bucha e parafuso 5x27. (material) | 0.800 | 16.88 | 13.50 |
| mo015 | h | Oficial de 1ª montador de tectos falsos. (mão de obra) | 0.349 | 600.29 | 209.50 |
| mo082 | h | Ajudante de montador de tectos falsos. (mão de obra) | 0.349 | 336.74 | 117.52 |
| % | % | Custos directos complementares | 2 % | 6230.14 | 124.60 |
|  |  | Custos directos |  |  | 6354.74 |
