# Preparação de superfície de betão em vigas e pilares através da projecção a seco de material abrasivo

- Propriedade do ficheiro: CYPE Ingenieros S.A.
- Formato: FIEBDC-3/2016
- Programa: Gerador de preços para construção civil. CYPE Ingenieros, S.A.
- Data: 06/10/2024
- Âmbito geográfico: Angola
- Moeda: AOA
- Custos indirectos: 3 %
- IVA: 18 %

## R Revestimentos

### RY Preparações, protecções, reparações e reforços de revestimentos

#### RYP Preparações

**RYP105** m² Preparação de superfície de betão em vigas e pilares através da projecção a seco de material abrasivo.
Preparação de superfície de betão em vigas e pilares, através da projecção a seco de material abrasivo formado por partículas de silicato de alumínio, eliminando contaminantes, camadas de argamassa de cimento e partículas soltas do suporte.
Inclui: Montagem da protecção contra o pó. Montagem e preparação do equipamento. Aplicação mecânica do jacto abrasivo. Desmontagem do equipamento. Limpeza da superfície suporte. Remoção e acumulação do material projectado e os restos gerados. Carga do material projectado e os restos gerados para camião ou contentor.
Critério de medição de projecto: Superfície medida segundo documentação gráfica de Projecto.
Critério de medição de obra: Medir-se-á a superfície realmente executada segundo especificações de Projecto.

| Código | Un | Descrição | Rendimento | Preço | Importância |
|---|---|---|---|---|---|
| mt08lim010a | kg | Abrasivo para limpeza através de jacto a pressão, formado por partículas de silicato de alumínio. (material) | 2.2 | 47.67 | 104.874 |
| mq08lch010 | h | Equipamento de jacto de areia à pressão. (equipamento) | 0.139 | 866 | 120.374 |
| mq08gel010k | h | Grupo electrogéneo insonorizado, trifásico, de 45 kVA de potência. (equipamento) | 0.139 | 1455.25 | 202.280 |
| mo112 | h | Operário especializado construção. (mão de obra) | 0.174 | 606.46 | 105.524 |
| mo113 | h | Operário não qualificado construção. (mão de obra) | 0.174 | 596.7 | 103.826 |
| % | % | Custos directos complementares | 2 % | 636.878 | 12.738 |
|  |  | Custos directos |  |  | 649.616 |

Resíduos:
- colocação: mt08lim010a Abrasivo para limpeza através de jacto a pressão, formado por partículas de silicato de alumínio; factor de resíduo 0.06
- demolição: ruo170101 Betão (betões, argamassas e pré-fabricados). (componente de resíduo); rendimento 1.15 kg; Código LER 17 01 01; Massa do elemento 1 kg; Volume 0.000667 m3

## Recursos

**mt08lim010a** kg Abrasivo para limpeza através de jacto a pressão, formado por partículas de silicato de alumínio
Dados técnicos: Custo energético 0.194 MJ; Emissão de CO2 0.010 kg; Código LER 17 09 04; Massa do elemento 1 kg; Volume 0.000667 m3
Resíduos:
- embalagem: re170203 Plástico. (componente de resíduo); rendimento 0.002 kg; Código LER 17 02 03; Massa do elemento 1 kg; Volume 0.001667 m3
