# Reparação de fissuras em revestimento exterior, sistema Cotefilm NG "REVETÓN"

- Propriedade do ficheiro: CYPE Ingenieros S.A.
- Formato: FIEBDC-3/2016
- Programa: Gerador de preços para construção civil. CYPE Ingenieros, S.A.
- Data: 01/02/2023
- Âmbito geográfico: Angola
- Moeda: AOA
- Custos indirectos: 3 %
- IVA: 18 %

## R Revestimentos

### RY Preparações, protecções, reparações e reforços de revestimentos

#### RYY Reparações

**RYY040** m² Reparação de fissuras em revestimento exterior, sistema Cotefilm NG "REVETÓN".
Reparação de fissuras de até 2 mm de largura em revestimento exterior, sistema Cotefilm NG "REVETÓN", através da aplicação de demão de primário com primário aquoso Cotefilm "REVETÓN", com um rendimento de 0,15 l/m² e uma demão de acabamento com revestimento decorativo acrílico, Cotefilm NG liso mate "REVETÓN", cor branca, sem diluir, com um rendimento de 0,45 l/m². Incluindo preparação prévia da superfície suporte através de preenchimento e tapamento de fissuras com revestimento decorativo acrílico Cotefilm NG liso mate "REVETÓN".
Inclui: Preparação da superfície suporte. Aplicação da demão de primário. Aplicação da demão de acabamento.
Critério de medição de projecto: Superfície medida segundo documentação gráfica de Projecto.
Critério de medição de obra: Medir-se-á a superfície realmente executada segundo especificações de Projecto.

| Código | Un | Descrição | Rendimento | Preço | Importância |
|---|---|---|---|---|---|
| mt28mar030a | l | Revestimento decorativo acrílico, muito elástico, Cotefilm NG liso mate "REVETÓN", de cor branca, composto por resinas acrílicas, cargas de granulometria controlada e pigmentos, com inibidores de corrosão; impermeável à água da chuva, transpirável, anti-carbonatação, auto-limpável, anti-caruncho e anti-verdete e com resistência aos raios UV e aos álcalis, para aplicar com trincha, rolo ou pistola. (material) | 0.675 | 11235.2 | 7583.760 |
| mt28mar050a | l | Primário aquoso Cotefilm "REVETÓN", incolor, composto por copolímeros acrílicos de partícula fina, em dispersão aquosa, e aditivos especiais, permeável ao vapor de água e resistente aos álcalis, para aplicar com trincha, rolo ou pistola. (material) | 0.15 | 5683.97 | 852.596 |
| mo039 | h | Oficial de 1ª rebocador. (mão de obra) | 0.436 | 842.54 | 367.347 |
| mo111 | h | Operário especializado rebocador. (mão de obra) | 0.436 | 491.81 | 214.429 |
| % | % | Custos directos complementares | 2 % | 9018.132 | 180.363 |
|  |  | Custos directos |  |  | 9198.495 |

Resíduos:
- colocação: mt28mar030a; factor de resíduo 0.035
- colocação: mt28mar050a; factor de resíduo 0.0521304

## Recursos

**mt28mar030a** l Revestimento decorativo acrílico
Dados técnicos: Custo energético 20.346 MJ; Emissão de CO2 0.783 kg; Código LER 17 09 04; Massa do elemento 1.33 kg; Volume 0.000887 m3
Resíduos:
- embalagem: re150104 Embalagens de metal. (componente de resíduo); rendimento 0.064 kg; Código LER 15 01 04; Massa do elemento 1 kg; Volume 0.001667 m3

**mt28mar050a** l Primário aquoso Cotefilm "REVETÓN"
Dados técnicos: Custo energético 77.211 MJ; Emissão de CO2 2.939 kg; Código LER 17 09 04; Massa do elemento 1.02 kg; Volume 0.00068 m3
Resíduos:
- embalagem: re150104 Embalagens de metal; rendimento 0.048 kg
