# Emboço de paramento vertical

- Propriedade do ficheiro: CYPE Ingenieros S.A.
- Formato: FIEBDC-3/2016
- Programa: Gerador de preços para construção civil. CYPE Ingenieros, S.A.
- Data: 26/10/2024
- Âmbito geográfico: Angola
- Moeda: AOA
- Custos indirectos: 3 %
- IVA: 18 %

## U Infra-estruturas no logradouro

### UD Recintos desportivos

#### UDV Revestimentos

**UDV015** m² Emboço de paramento vertical.
Formação de revestimento contínuo de argamassa de cimento, confeccionada em obra, com aditivo hidrófugo, dosificação 1:4, com pré-execução de mestras cada 2 m, de 20 mm de espessura, aplicado sobre emboço previamente executado de 2 a 4 mm de espessura com argamassa de cimento (não incluído neste preço) do paramento vertical exterior do campo de paddle, acabamento brunido com cimento CEM II/A-L 32,5 através da passagem da palustra até conseguir uma superfície lisa. Inclusive limpeza da superfície suporte, malha de reforço, formação de cantos, arestas, remates, elementos especiais e utilização de andaimes.
Inclui: Limpeza da superfície suporte. Humidificação do paramento a revestir, eliminando saliências de argamassa, pó, etc. Formação de camada prévia de aderência. Formação com argamassa de cantos e arestas. Colocação de réguas verticais nos extremos e arestas do paramento. Colocação de um fio entre as réguas. Colocação de tentos e execução de mestras. Aplicação da pasta entre as mestras. Alisamento do paramento passando uma régua sobre as mestras. Acabamento da superfície. Cura da argamassa.
Critério de medição de projecto: Superfície medida segundo documentação gráfica de Projecto.
Critério de medição de obra: Medir-se-á a superfície realmente executada segundo especificações de Projecto.

| Código | Un | Descrição | Rendimento | Preço | Importância |
|---|---|---|---|---|---|
| mt09var010a | m² | Rede para armar argamassas. (material) | 1.1 | 130.41 | 143.451 |
| mt08aaa010a | m³ | Água. (material) | 0.006 | 283.51 | 1.701 |
| mt01arg005a | t | Areia de pedreira, para argamassa preparada em obra. (material) | 0.03 | 3024.04 | 90.721 |
| mt08cem000l | kg | Cimento cinzento em sacos. (material) | 7.6 | 18.9 | 143.640 |
| mt08adt010 | kg | Aditivo hidrófugo para impermeabilização de argamassas ou betões. (material) | 0.152 | 226.8 | 34.474 |
| mt08cem020a | kg | Cimento Portland CEM II/A-L 32,5 R, em sacos, segundo NP EN 197-1. (material) | 4 | 17.01 | 68.040 |
| mq06hor010 | h | Betoneira eléctrica com uma capacidade de amassadura de 160 l. (equipamento) | 0.016 | 932.73 | 14.924 |
| mo041 | h | Oficial de 1ª construção de obra civil. (mão de obra) | 0.582 | 1055.59 | 614.353 |
| mo087 | h | Ajudante de construção de obra civil. (mão de obra) | 0.523 | 620.64 | 324.595 |
| % | % | Custos directos complementares | 2 % | 1435.899 | 28.718 |
|  |  | Custos directos |  |  | 1464.617 |

Resíduos:
- colocação: mt09var010a Rede para armar argamassas; factor de resíduo 0.025
- colocação: mt01arg005a Areia de pedreira, para argamassa preparada em obra; factor de resíduo 0.00501329
- colocação: mt08cem000l Cimento cinzento em sacos; factor de resíduo 0.0189
- colocação: mt08adt010 Aditivo hidrófugo para impermeabilização de argamassas ou betões; factor de resíduo 0.055
- colocação: mt08cem020a Cimento Portland CEM II/A-L 32,5 R, em sacos, segundo NP EN 197-1; factor de resíduo 0.0189

## Recursos

**mt09var010a** m² Rede para armar argamassas
Dados técnicos: Custo energético 11.796 MJ; Emissão de CO2 0.612 kg; Código LER 17 04 05; Massa do elemento 1.2 kg; Volume 0.000571 m3

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico. (componente de resíduo); rendimento 0.002 kg; Código LER 17 02 03; Massa do elemento 1 kg; Volume 0.001667 m3

**mt08adt010** kg Aditivo hidrófugo para impermeabilização de argamassas ou betões
Dados técnicos: Custo energético 71.130 MJ; Emissão de CO2 2.824 kg; Código LER 17 09 04; Massa do elemento 1 kg; Volume 0.000667 m3
Resíduos:
- embalagem: re170203 Plástico; rendimento 0.032 kg

**mt08cem020a** kg Cimento Portland CEM II/A-L 32,5 R, em sacos, segundo NP EN 197-1
Dados técnicos: Custo energético 6.939 MJ; Emissão de CO2 0.897 kg; Código LER 17 01 01; Massa do elemento 1 kg; Volume 0.000667 m3
Resíduos:
- embalagem: re150101 Embalagens de papel e cartão; rendimento 0.009 kg
- embalagem: re170203 Plástico; rendimento 0.002 kg
