# Incorporação de sistema de captação solar térmica para instalação individual, integrado em cobertura inclinada

- Propriedade do ficheiro: CYPE Ingenieros S.A.
- Formato: FIEBDC-3/2016
- Programa: Gerador de preços para construção civil. CYPE Ingenieros, S.A.
- Data: 18/04/2024
- Âmbito geográfico: Angola
- Moeda: AOA
- Custos indirectos: 3 %
- IVA: 18 %

## Z Reabilitação energética

### ZC Aquecimento, climatização e A.Q.S.

#### ZCB Captação solar

**ZCB007** Ud Incorporação de sistema de captação solar térmica para instalação individual, integrado em cobertura inclinada.
Reabilitação energética de edifício através da incorporação de colector solar térmico completo, dividido, para instalação individual, composto por: um painel, superfície útil 2,14 m², rendimento óptico 0,78, coeficiente de perdas primário 3,473 W/m²K e coeficiente de perdas secundário 0,017 W/m²K², segundo NP EN 12975-2, composto de: aro autoportante e tampa posterior de alumínio, isolamento térmico de lã de vidro, painel de vidro de 4 mm de espessura, absorvedor de cobre com recobrimento Sunselect, tubagem em forma de meandro e uniões, estrutura de suporte para colocação integrada em cobertura inclinada, kit de tubagens e acessórios de ligação, depósito de aço vitrificado, de uma serpentina de 150 litros, 1019 mm de altura e 660 mm de diâmetro, estação solar de bombagem com regulação integrada, vaso de expansão com suporte e ligações, válvula misturadora com racores, purgador e fluido anticongelante.
Inclui: Marcação do conjunto. Colocação da estrutura suporte. Colocação e fixação dos painéis sobre a estrutura suporte. Colocação do sistema de acumulação solar. Ligação com a rede de abastecimento de água. Enchimento do circuito. Verificação do seu correcto funcionamento.
Critério de medição de projecto: Número de unidades previstas, segundo documentação gráfica de Projecto.
Critério de medição de obra: Medir-se-á o número de unidades realmente executadas segundo especificações de Projecto.

| Código | Un | Descrição | Rendimento | Preço | Importância |
|---|---|---|---|---|---|
| mt38the800aaaa | Ud | Colector solar térmico completo, dividido, para instalação individual, composto por: um painel, superfície útil 2,14 m², rendimento óptico 0,78, coeficiente de perdas primário 3,473 W/m²K e coeficiente de perdas secundário 0,017 W/m²K², segundo NP EN 12975-2, composto de: aro autoportante e tampa posterior de alumínio, isolamento térmico de lã de vidro, painel de vidro de 4 mm de espessura, absorvedor de cobre com recobrimento Sunselect, tubagem em forma de meandro e uniões, estrutura de suporte para colocação integrada em cobertura inclinada, kit de tubagens e acessórios de ligação, depósito de aço vitrificado, de uma serpentina de 150 litros, 1019 mm de altura e 660 mm de diâmetro, estação solar de bombagem com regulação integrada, vaso de expansão com suporte e ligações, válvula misturadora com racores, purgador e fluido anticongelante. (material) | 1 | 3578701.15 | 3578701.150 |
| mo009 | h | Oficial de 1ª instalador de colectores solares. (mão de obra) | 4.254 | 1057.3 | 4497.754 |
| mo108 | h | Ajudante de instalador de colectores solares. (mão de obra) | 4.254 | 603.82 | 2568.650 |
| % | % | Custos directos complementares | 2 % | 3585767.554 | 71715.351 |
|  |  | Custos directos |  |  | 3657482.905 |

## Recursos

**mt38the800aaaa** Ud Colector solar térmico completo
Dados técnicos: Custo energético 3857.142 MJ; Emissão de CO2 204.384 kg
Resíduos:
- embalagem: re150101 Embalagens de papel e cartão. (componente de resíduo); rendimento 2.875 kg; Código LER 15 01 01; Massa do elemento 1 kg; Volume 0.001333 m3
