# Desmontagem de esquentador eléctrico de 50 kg de peso máximo, e suportes de fixação, com meios manuais e carga manual para camião ou contentor

- Propriedade do ficheiro: CYPE INGENIEROS, S.A.
- Formato: FIEBDC-3/2002
- Âmbito geográfico: Angola
- Moeda: AOA
- Custos indirectos: 3.00 %
- IVA: 18.00 %

**ZCD040** Ud Desmontagem de esquentador eléctrico de 50 kg de peso máximo, e suportes de fixação, com meios manuais e carga manual para camião ou contentor.
Desmontagem de esquentador eléctrico de 50 kg de peso máximo, com meios manuais, e carga manual para camião ou contentor.
Inclui: Desmontagem do elemento. Obturação das tubagens ligadas ao elemento. Remoção e armazenamento do material desmontado. Limpeza dos restos da obra. Carga manual do material desmontado e restos da obra para camião ou contentor.
Critério de medição de projecto: Número de unidades previstas, segundo documentação gráfica de Projecto.
Critério de medição de obra: Será medido o número de unidades realmente desmontadas segundo especificações de Projecto.

| Código | Un | Descrição | Rendimento | Preço | Importância |
|---|---|---|---|---|---|
| mo004 | h | Oficial de 1ª instalador de aquecimento. (mão de obra) | 1.465 | 630.15 | 923.17 |
| mo103 | h | Ajudante de instalador de aquecimento. (mão de obra) | 1.465 | 357.20 | 523.30 |
| % | % | Custos directos complementares | 2 % | 1446.47 | 28.93 |
|  |  | Custos directos |  |  | 1475.40 |
