# Substituição de lâmpada por lâmpada LED

- Propriedade do ficheiro: CYPE Ingenieros S.A.
- Formato: FIEBDC-3/2016
- Programa: Gerador de preços para construção civil. CYPE Ingenieros, S.A.
- Data: 18/04/2024
- Âmbito geográfico: Angola
- Moeda: AOA
- Custos indirectos: 3 %
- IVA: 18 %

## Z Reabilitação energética

### ZI Iluminação

#### ZIA Lâmpadas

**ZIA010** Ud Substituição de lâmpada por lâmpada LED.
Reabilitação energética no sistema de iluminação do edifício através da substituição de lâmpada existente por lâmpada de filamento led de vidro acabamento mate, casquilho E27, classe de eficiência energética D, de 3,4 W (equivalente a uma lâmpara incandescente de 40 W de potência), cor branca quente, temperatura de cor 2200 K, índice de reprodução cromática maior de 90, fluxo luminoso 470 lúmens. Incluindo desmontagem da lâmpada existente com meios manuais, remoção e carga manual para camião ou contentor.
Inclui: Desmontagem da lâmpada. Carga manual do material desmontado para camião ou contentor. Marcação. Colocação da lâmpada. Verificação do seu correcto funcionamento.
Critério de medição de projecto: Número de unidades previstas, segundo documentação gráfica de Projecto.
Critério de medição de obra: Medir-se-á o número de unidades realmente executadas segundo especificações de Projecto.

| Código | Un | Descrição | Rendimento | Preço | Importância |
|---|---|---|---|---|---|
| mt34llg010aap | Ud | Lâmpada de filamento led de vidro acabamento mate, casquilho E27, classe de eficiência energética D, de 3,4 W (equivalente a uma lâmpara incandescente de 40 W de potência), cor branca quente, temperatura de cor 2200 K, índice de reprodução cromática maior de 90, fluxo luminoso 470 lúmens. (material) | 1 | 14224.38 | 14224.380 |
| mo003 | h | Oficial de 1ª electricista. (mão de obra) | 0.029 | 1057.3 | 30.662 |
| mo102 | h | Ajudante de electricista. (mão de obra) | 0.029 | 603.82 | 17.511 |
| % | % | Custos directos complementares | 2 % | 14272.553 | 285.451 |
|  |  | Custos directos |  |  | 14558.004 |
