# Reabilitação energética de fachada

- Propriedade do ficheiro: CYPE INGENIEROS, S.A.
- Formato: FIEBDC-3/2002
- Âmbito geográfico: Angola
- Moeda: AOA
- Custos indirectos: 3.00 %
- IVA: 18.00 %

**ZVP020** m² Reabilitação energética de fachada, através de sistema de fachada ventilada "LEVANTINA", de 3 cm de espessura, composto de placas de calcário Marbella com a qualidade exigida pelo método de classificação de "LEVANTINA", acabamento bujardado, de 60x40x3 cm, com um ranhurado longitudinal superior e inferior em cada peça, para o seu apoio sobre perfis secundários horizontais de alumínio, ensamblados aos perfis principais verticais de alumínio, fixados por sua vez ao paramento suporte com calços especiais e isolamento de painel de lã mineral, segundo EN 13162, de 40 mm de espessura, revestido numa das suas faces com um véu preto, fixado mecanicamente sobre fachada existente.
Reabilitação energética de fachada, através de sistema de fachada ventilada "LEVANTINA", de 3 cm de espessura, composto de placas de calcário Marbella com a qualidade exigida pelo método de classificação de "LEVANTINA", acabamento bujardado, de 60x40x3 cm, cor branca cremoso, com um ranhurado longitudinal superior e inferior em cada peça, para o seu apoio sobre perfis secundários horizontais tipo ‘T’ de alumínio, ensamblados aos perfis principais verticais de alumínio, fixados por sua vez ao paramento suporte com calços especiais e isolamento de painel de lã mineral, segundo EN 13162, de 40 mm de espessura, revestido numa das suas faces com um véu preto, resistência térmica 1,1 m²°C/W, condutibilidade térmica 0,035 W/(m°C), colocado ao alto para evitar pontes térmicas, fixado mecanicamente sobre fachada existente e posterior vedação de todas as uniões entre painéis com fita de vedação de juntas. Inclusive p/p de marcação, fixações de aço inoxidável para ensamblar os perfis, clipes de nivelação, massa adesiva elástica, suportes metálicos de sustentação e de retenção, desperdícios e roturas, formação de padieiras através de peças especiais de pedra natural fixadas à estrutura metálica; remates inferiores, ombreiras e reentrâncias de pedra natural, execução de encontros e pontos singulares e limpeza final da alvenaria executada.
Inclui: Limpeza e preparação da superfície suporte das ancoragens. Corte e preparação do isolamento. Fixação do isolamento. Implantação das placas e pontos de ancoragem. Fixação dos perfis principais verticais ao suporte. Fixação dos perfis secundários horizontais aos perfis principais verticais. Preparação da pedra natural. Fixação das placas de pedra à ancoragem. Realização de todos os trabalhos necessários para a execução das aberturas. Aprume, nivelação e alinhamento das placas. Limpeza final do paramento.
Critério de medição de projecto: Superfície medida segundo documentação gráfica de Projecto, sem duplicar esquinas nem encontros, descontando todas as aberturas.
Critério de medição de obra: Medir-se-á a superfície realmente executada segundo especificações de Projecto, sem duplicar esquinas nem encontros, descontando todas as aberturas.

| Código | Un | Descrição | Rendimento | Preço | Importância |
|---|---|---|---|---|---|
| mt16lva070b | m² | Painel de lã mineral, segundo EN 13162, de 40 mm de espessura, revestido numa das suas faces com um véu preto, resistência térmica 1,1 m²°C/W, condutibilidade térmica 0,035 W/(m°C). (material) | 1.050 | 1185.44 | 1244.71 |
| mt16aaa020ab | Ud | Fixação mecânica para painéis isolantes de lã mineral, colocados directamente sobre a superfície suporte. (material) | 4.000 | 44.44 | 177.76 |
| mt16aaa030 | m | Fita autocolante para vedação de juntas. (material) | 0.440 | 66.66 | 29.33 |
| mt18lev020fb | m² | Placa de calcário Marbella com a qualidade exigida pelo método de classificação de "LEVANTINA", acabamento bujardado, de 60x40x3 cm, cor branca cremoso, procedente de Zarcilla de Ramos, Murcia (Espanha); segundo NP EN 1469. (material) | 1.070 | 13929.68 | 14904.76 |
| mt19paj140a7000 | m² | Subestrutura suporte para pano exterior de fachada ventilada do sistema de ancoragem longitudinal de peças ranhuradas de pedra natural, inseríveis sobre estrutura de correr formada por perfis secundários horizontais tipo ‘T’ de alumínio, para unir com os perfis principais verticais de alumínio, que serão fixados por sua vez à testa da laje de betão (aproximadamente 3 m de altura livre) com buchas especiais; inclusive p/p de fixações de aço inoxidável para ensamblar os perfis, clipes de nivelação, massa adesiva elástica, suportes metálicos de sustentação e suportes metálicos de retenção. (material) | 1.000 | 12409.47 | 12409.47 |
| mo054 | h | Oficial de 1ª montador de isolamentos. (mão de obra) | 0.175 | 508.62 | 89.01 |
| mo101 | h | Ajudante de montador de isolamentos. (mão de obra) | 0.175 | 284.97 | 49.87 |
| mo052 | h | Oficial de 1ª montador de sistemas de fachadas pré-fabricadas. (mão de obra) | 0.873 | 508.62 | 444.03 |
| mo099 | h | Ajudante de montador de sistemas de fachadas pré-fabricadas. (mão de obra) | 0.916 | 284.97 | 261.03 |
| % | % | Custos directos complementares | 3 % | 29609.97 | 888.30 |
|  |  | Custos directos |  |  | 30498.27 |
