# Difusor

- Propriedade do ficheiro: CYPE INGENIEROS, S.A.
- Formato: FIEBDC-3/2002
- Âmbito geográfico: Angola
- Moeda: AOA
- Custos indirectos: 3.00 %
- IVA: 18.00 %

## I Instalações

### IC Aquecimento, arrefecimento, climatização e A.Q.S.

#### ICR Sistemas de condução de ar

**ICR040** Ud Difusor.
Difusor rotacional de alumínio extrudido, de 20 elementos, integrado em placa quadrada de chapa de aço galvanizado para tecto modular, cor branca RAL 9010, com plenum de chapa galvanizada para ligação lateral a tubo flexível, de 595x595x278 mm, com isolamento sonoro, gama AirQ, DRPL20BPA "AIRZONE", para instalar em alturas até 4 m. Inclusive acessórios de montagem e elementos de fixação.
Inclui: Marcação. Montagem do plenum através de suportes de suspensão. Fixação do difusor ao plenum.
Critério de medição de projecto: Número de unidades previstas, segundo documentação gráfica de Projecto.
Critério de medição de obra: Medir-se-á o número de unidades realmente executadas segundo especificações de Projecto.

| Código | Un | Descrição | Rendimento | Preço | Importância |
|---|---|---|---|---|---|
| mt42air120i | Ud | Difusor rotacional de alumínio extrudido, de 20 elementos, integrado em placa quadrada de chapa de aço galvanizado para tecto modular, cor branca RAL 9010, com plenum de chapa galvanizada para ligação lateral a tubo flexível, de 595x595x278 mm, com isolamento sonoro, gama AirQ, DRPL20BPA "AIRZONE". (material) | 1.000 | 212496.36 | 212496.36 |
| mo005 | h | Oficial de 1ª instalador de ar condicionado. (mão de obra) | 0.310 | 1084.69 | 336.25 |
| mo104 | h | Ajudante de instalador de ar condicionado. (mão de obra) | 0.310 | 619.46 | 192.03 |
| % | % | Custos directos complementares | 2 % | 213024.64 | 4260.49 |
|  |  | Custos directos |  |  | 217285.13 |
