# Chapéu para cozinha

- Propriedade do ficheiro: CYPE INGENIEROS, S.A.
- Formato: FIEBDC-3/2002
- Âmbito geográfico: Angola
- Moeda: AOA
- Custos indirectos: 3.00 %
- IVA: 18.00 %

## I Instalações

### IV Ventilação

#### IVK Ventilação adicional específica em cozinha para habitações

**IVK040** Ud Chapéu para cozinha.
Chapéu rotativo, de chapa galvanizada, DucoFlex "DAIKIN", cor telha, com rede de protecção contra a entrada de folhas e pássaros, rufo de chumbo e pescoço de ligação à conduta de 160 mm de diâmetro interior.
Inclui: Marcação. Colocação.
Critério de medição de projecto: Número de unidades previstas, segundo documentação gráfica de Projecto.
Critério de medição de obra: Medir-se-á o número de unidades realmente executadas segundo especificações de Projecto.

| Código | Un | Descrição | Rendimento | Preço | Importância |
|---|---|---|---|---|---|
| mt42dai986a | Ud | Chapéu rotativo, de chapa galvanizada, DucoFlex "DAIKIN", cor telha, com rede de protecção contra a entrada de folhas e pássaros, rufo de chumbo e pescoço de ligação à conduta de 160 mm de diâmetro interior. (material) | 1.000 | 207554.57 | 207554.57 |
| mo011 | h | Oficial de 1ª montador. (mão de obra) | 0.203 | 1084.69 | 220.19 |
| mo080 | h | Ajudante de montador. (mão de obra) | 0.102 | 620.64 | 63.31 |
| % | % | Custos directos complementares | 2 % | 207838.07 | 4156.76 |
|  |  | Custos directos |  |  | 211994.83 |
