# Silenciador para conduta

- Propriedade do ficheiro: CYPE INGENIEROS, S.A.
- Formato: FIEBDC-3/2002
- Âmbito geográfico: Angola
- Moeda: AOA
- Custos indirectos: 3.00 %
- IVA: 18.00 %

## I Instalações

### IV Ventilação

#### IVM Ventilação mecânica

**IVM085** Ud Silenciador para conduta.
Silenciador cilíndrico semi-rígido, DucoFlex "DAIKIN", de alumínio perfilado, de 260 mm de diâmetro e 1000 m de comprimento, com material absorvente de lã de vidro de 50 mm de espessura e ligações de 160 mm de diâmetro. Inclusive acessórios de montagem e elementos de fixação.
Inclui: Marcação. Colocação e fixação. Verificação do seu correcto funcionamento.
Critério de medição de projecto: Número de unidades previstas, segundo documentação gráfica de Projecto.
Critério de medição de obra: Medir-se-á o número de unidades realmente executadas segundo especificações de Projecto.

| Código | Un | Descrição | Rendimento | Preço | Importância |
|---|---|---|---|---|---|
| mt42dai991a | Ud | Silenciador cilíndrico semi-rígido, DucoFlex "DAIKIN", de alumínio perfilado, de 260 mm de diâmetro e 1000 m de comprimento, com material absorvente de lã de vidro de 50 mm de espessura e ligações de 160 mm de diâmetro. (material) | 1.000 | 156901.37 | 156901.37 |
| mo005 | h | Oficial de 1ª instalador de ar condicionado. (mão de obra) | 0.279 | 1084.69 | 302.63 |
| mo104 | h | Ajudante de instalador de ar condicionado. (mão de obra) | 0.279 | 619.46 | 172.83 |
| % | % | Custos directos complementares | 2 % | 157376.83 | 3147.54 |
|  |  | Custos directos |  |  | 160524.37 |
