# Unidade interior de ar condicionado com distribuição por conduta rectangular

- Propriedade do ficheiro: CYPE Ingenieros S.A.
- Formato: FIEBDC-3/2016
- Programa: Gerador de preços para construção civil. CYPE Ingenieros, S.A.
- Data: 20/06/2025
- Âmbito geográfico: Angola
- Moeda: AOA
- Custos indirectos: 3 %
- IVA: 18 %

## I Instalações

### IC Aquecimento, arrefecimento, climatização e A.Q.S.

#### ICN Unidades autónomas de climatização

**ICN120** Ud Unidade interior de ar condicionado com distribuição por conduta rectangular.
Unidade interior de ar condicionado, com distribuição por conduta rectangular, sistema ar-ar multi-split, gama Sky Air, modelo FBA35A9 "DAIKIN", para gás R-32/R-410A, potência frigorífica nominal 3,5 kW (temperatura de bolbo seco de ar interior 27°C, temperatura de bolbo húmido de ar interior 19°C, temperatura de bolbo seco do ar exterior 35°C), potência calorífica nominal 4 kW (temperatura de bolbo seco de ar interior 20°C, temperatura de bolbo seco do ar exterior 7°C, temperatura de bolbo húmido do ar exterior 6°C), diâmetro de ligação da tubagem do líquido 1/4", diâmetro de ligação da tubagem de gás 3/8", alimentação monofásica (230V/50Hz), com, caudal de ar em arrefecimento a velocidade alta/baixa: 15/10,5 m³/min, caudal de ar em aquecimento a velocidade alta/baixa: 15/10,5 m³/min, pressão disponível a velocidade nominal/alta: 30/150 Pa, dimensões 245x700x800 mm, peso 28 kg, pressão sonora em arrefecimento a velocidade alta/baixa: 35/29 dBA, pressão sonora em aquecimento a velocidade alta/baixa: 37/29 dBA, potência sonora 60 dBA. Regulação: controlo remoto multifunção, modelo Madoka BRC1H52W. Inclusive elementos para suspensão ao tecto.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42dai022a | Ud | Unidade interior de ar condicionado, com distribuição por conduta rectangular, sistema ar-ar multi-split, gama Sky Air, modelo FBA35A9 "DAIKIN", para gás R-32/R-410A, potência frigorífica nominal 3,5 kW (temperatura de bolbo seco de ar interior 27°C, temperatura de bolbo húmido de ar interior 19°C, temperatura de bolbo seco do ar exterior 35°C), potência calorífica nominal 4 kW (temperatura de bolbo seco de ar interior 20°C, temperatura de bolbo seco do ar exterior 7°C, temperatura de bolbo húmido do ar exterior 6°C), diâmetro de ligação da tubagem do líquido 1/4", diâmetro de ligação da tubagem de gás 3/8", alimentação monofásica (230V/50Hz), com, caudal de ar em arrefecimento a velocidade alta/baixa: 15/10,5 m³/min, caudal de ar em aquecimento a velocidade alta/baixa: 15/10,5 m³/min, pressão disponível a velocidade nominal/alta: 30/150 Pa, dimensões 245x700x800 mm, peso 28 kg, pressão sonora em arrefecimento a velocidade alta/baixa: 35/29 dBA, pressão sonora em aquecimento a velocidade alta/baixa: 37/29 dBA, potência sonora 60 dBA. (material) | 1 | 1178613.49 | 1178613.490 |
| mt42dai508a | Ud | Controlo remoto multifunção, modelo Madoka BRC1H52W "DAIKIN", cor branca, com programação semanal, possibilidade de seleccionar modo standard ou simplificado de hotéis, função para/arranque, alteração do modo de funcionamento, limitação da temperatura de setpoint, selecção da velocidade do ventilador e funções avançadas através de App para smartphone com conectividade Bluetooth Low Energy (BLE). (material) | 1 | 265620.45 | 265620.450 |
| mt42dai900 | m | Cabo bus de 2 fios, de 0,5 mm² de secção por fio (material) | 3 | 988.35 | 2965.050 |
| mt35tpt010ke | m | Tubo rígido de PVC VD-F de 16 mm de diâmetro exterior e 1,3 mm de espessura. Resistência à compressão 1250 N, resistência ao impacto 6 joules, temperatura de trabalho -25°C até 90°C, classificação 4442, segundo NP EN 61386-1 e NP EN 61386-21, com o preço incrementado em 20% relativamente a acessórios e peças especiais. (material) | 3 | 2194.15 | 6582.450 |
| mt42www090 | Ud | Kit de suportes para suspensão ao tecto, formado por quatro varões roscados de aço galvanizado, com as correspondentes buchas, porcas e anilhas. (material) | 1 | 27179.77 | 27179.770 |
| mo005 | h | Oficial de 1ª instalador de ar condicionado. (mão de obra) | 1.311 | 1132.39 | 1484.563 |
| mo104 | h | Ajudante de instalador de ar condicionado. (mão de obra) | 1.311 | 646.62 | 847.719 |
| % | % | Custos directos complementares | 2 % | 1483293.492 | 29665.870 |
|  |  | Custos directos |  |  | 1512959.362 |

Resíduos:
- colocação: mt42dai900 Cabo bus de 2 fios, de 0,5 mm² de secção por fio; factor de resíduo 0.0165111
- colocação: mt35tpt010ke; factor de resíduo 0.0275

## Recursos

**mt42dai022a** Ud Unidade interior de ar condicionado
Dados técnicos: Custo energético 1323.867 MJ; Emissão de CO2 88.976 kg
Resíduos:
- embalagem: re150101 Embalagens de papel e cartão. (componente de resíduo); rendimento 0.18 kg; Código LER 15 01 01; Massa do elemento 1 kg; Volume 0.001333 m3
- embalagem: re170203 Plástico. (componente de resíduo); rendimento 0.09 kg; Código LER 17 02 03; Massa do elemento 1 kg; Volume 0.001667 m3

**mt42dai900** m Cabo bus de 2 fios, de 0,5 mm² de secção por fio
Dados técnicos: Custo energético 1.694 MJ; Emissão de CO2 0.087 kg; Código LER 17 04 11; Massa do elemento 0.045 kg; Volume 0.00003 m3
Resíduos:
- embalagem: re150101 Embalagens de papel e cartão; rendimento 0.065 kg

**mt35tpt010ke** m Tubo rígido de PVC VD-F de 16 mm de diâmetro exterior e 1,3 mm de espessura. Resistência à compressão 1250 N
Dados técnicos: Custo energético 7.750 MJ; Emissão de CO2 0.385 kg; Código LER 17 02 03; Massa do elemento 0.08 kg; Volume 0.000133 m3
