# Conduta de PVC

- Propriedade do ficheiro: CYPE Ingenieros S.A.
- Formato: FIEBDC-3/2016
- Programa: Gerador de preços para construção civil. CYPE Ingenieros, S.A.
- Data: 25/10/2024
- Âmbito geográfico: Angola
- Moeda: AOA
- Custos indirectos: 3 %
- IVA: 18 %

## I Instalações

### IV Ventilação

#### IVV Condutas de admissão e extracção para ventilação

**IVV030** m Conduta de PVC.
Conduta de ventilação, formada por tubo liso oval, de PVC, de 163x68 mm, DucoFlex "DAIKIN", colocada em posição horizontal. Inclusive material auxiliar para montagem e fixação, acessórios e peças especiais.
Critérios considerados na determinação do preço da unidade de obra: O preço não inclui as comportas de regulação, as comportas corta-fogo, as grelhas nem os difusores.
Inclui: Marcação do traçado da conduta e da localização dos elementos de fixação. Disposição de tubos e peças especiais. Fixação do material auxiliar para montagem e fixação à obra. Montagem, ligação e verificação do seu correcto funcionamento.
Critério de medição de projecto: Comprimento projectado, segundo documentação gráfica de Projecto, medido entre os eixos dos elementos ou dos pontos a ligar, sem descontar as peças especiais.
Critério de medição de obra: Medir-se-á o comprimento realmente executado segundo especificações de Projecto.

| Código | Un | Descrição | Rendimento | Preço | Importância |
|---|---|---|---|---|---|
| mt42dai979a | Ud | Material auxiliar para montagem e fixação das condutas, ovais, de PVC, de 163x68 mm, DucoFlex "DAIKIN". (material) | 1 | 1451.03 | 1451.030 |
| mt42dai978e | m | Tubo liso oval, de PVC, de 163x68 mm, DucoFlex "DAIKIN", fornecido em barras de 1,15 m de comprimento, com o preço incrementado em 20% relativamente a acessórios e peças especiais. (material) | 1 | 34804.68 | 34804.680 |
| mo011 | h | Oficial de 1ª montador. (mão de obra) | 0.046 | 1084.69 | 49.896 |
| mo080 | h | Ajudante de montador. (mão de obra) | 0.023 | 620.64 | 14.275 |
| % | % | Custos directos complementares | 2 % | 36319.881 | 726.398 |
|  |  | Custos directos |  |  | 37046.279 |
