# Terminal de ventilação, de parede

- Propriedade do ficheiro: CYPE Ingenieros S.A.
- Formato: FIEBDC-3/2016
- Programa: Gerador de preços para construção civil. CYPE Ingenieros, S.A.
- Data: 25/10/2024
- Âmbito geográfico: Angola
- Moeda: AOA
- Custos indirectos: 3 %
- IVA: 18 %

## I Instalações

### IV Ventilação

#### IVM Ventilação mecânica

**IVM028** Ud Terminal de ventilação, de parede.
Terminal de ventilação, de parede, DucoFlex "DAIKIN", de 310x285x300 mm, cor branca RAL 9010, com rede de protecção contra a entrada de folhas e pássaros e pescoço de união para conduta de admissão ou extracção de 160 mm de diâmetro interior.
Inclui: Marcação. Colocação.
Critério de medição de projecto: Número de unidades previstas, segundo documentação gráfica de Projecto.
Critério de medição de obra: Medir-se-á o número de unidades realmente executadas segundo especificações de Projecto.

| Código | Un | Descrição | Rendimento | Preço | Importância |
|---|---|---|---|---|---|
| mt42dai985a | Ud | Terminal de ventilação, de parede, DucoFlex "DAIKIN", de 310x285x300 mm, cor branca RAL 9010, com rede de protecção contra a entrada de folhas e pássaros e pescoço de união para conduta de admissão ou extracção de 160 mm de diâmetro interior. (material) | 1 | 239676.12 | 239676.120 |
| mo005 | h | Oficial de 1ª instalador de ar condicionado. (mão de obra) | 0.212 | 1084.69 | 229.954 |
| mo104 | h | Ajudante de instalador de ar condicionado. (mão de obra) | 0.212 | 619.46 | 131.326 |
| % | % | Custos directos complementares | 2 % | 240037.400 | 4800.748 |
|  |  | Custos directos |  |  | 244838.148 |
