# Betão simples

- Propriedade do ficheiro: CYPE Ingenieros S.A.
- Formato: FIEBDC-3/2016
- Programa: Generador de precios de la construcción. CYPE Ingenieros, S.A.
- Data: 15/06/2024
- Âmbito geográfico: Angola
- Moeda: AOA
- Custos indirectos: 3 %
- IVA: 18 %

## C Fundações

### CH Betões, aços e cofragens

#### CHH Betões

**CHH020** m³ Betão simples.
Betão C12/15 (X0(P); D12; S3; Cl 1,0) preparado em obra e betonagem com meios manuais, para formação de sapata.
Inclui: Preparação do betão. Betonagem e compactação do betão. Cura do betão.
Critério de medição de projecto: Volume teórico, segundo documentação gráfica de Projecto.
Critério de medição de obra: Medir-se-á o volume teórico executado segundo especificações de Projecto, sem incluir os incrementos por excessos de escavação não autorizados.

| Código | Un | Descrição | Rendimento | Preço | Importância |
|---|---|---|---|---|---|
| mt08aaa010a | m³ | Água. (material) | 0.135 | 278.17 | 37.553 |
| mt01arg000l | m³ | Areia crivada. (material) | 0.689 | 2810.85 | 1936.676 |
| mt01arg001ld | m³ | Agregado grosso homogeneizado, de tamanho máximo 12 mm. (material) | 0.983 | 4133.6 | 4063.329 |
| mt08cem000l | kg | Cimento cinzento em sacos. (material) | 315.392 | 18.54 | 5847.368 |
| mq06hor010 | h | Betoneira eléctrica com uma capacidade de amassadura de 160 l. (equipamento) | 0.726 | 902.79 | 655.426 |
| mo045 | h | Oficial de 1ª estruturista, em trabalhos de betonagem. (mão de obra) | 0.072 | 1070.79 | 77.097 |
| mo092 | h | Ajudante de estruturista, em trabalhos de betonagem. (mão de obra) | 0.361 | 629.14 | 227.120 |
| mo113 | h | Operário não qualificado construção. (mão de obra) | 1.515 | 581.64 | 881.185 |
| mo112 | h | Operário especializado construção. (mão de obra) | 1.587 | 591.15 | 938.155 |
| % | % | Custos directos complementares | 2 % | 14663.909 | 293.278 |
|  |  | Custos directos |  |  | 14957.187 |

Resíduos:
- colocação: mt01arg000l Areia crivada; factor de resíduo 0.003
- colocação: mt01arg001ld Agregado grosso homogeneizado, de tamanho máximo 12 mm; factor de resíduo 0.0068961
- colocação: mt08cem000l Cimento cinzento em sacos; factor de resíduo 0.0189

## Recursos

**mt08aaa010a** m³ Água
Dados técnicos: Custo energético 60.000 MJ; Emissão de CO2 30.000 kg

**mt01arg000l** m³ Areia crivada
Dados técnicos: Custo energético 146.250 MJ; Emissão de CO2 7.800 kg; Código LER 01 04 09; Massa do elemento 1950 kg; Volume 1.21875 m3

**mt01arg001ld** m³ Agregado grosso homogeneizado, de tamanho máximo 12 mm
Dados técnicos: Custo energético 146.250 MJ; Emissão de CO2 7.800 kg; Código LER 01 04 08; Massa do elemento 1950 kg; Volume 1.3 m3

**mt08cem000l** kg Cimento cinzento em sacos
Dados técnicos: Custo energético 6.939 MJ; Emissão de CO2 0.897 kg; Código LER 17 01 01; Massa do elemento 1 kg; Volume 0.000667 m3
Resíduos:
- embalagem: re150101 Embalagens de papel e cartão. (componente de resíduo); rendimento 0.009 kg; Código LER 15 01 01; Massa do elemento 1 kg; Volume 0.001333 m3
- embalagem: re170203 Plástico. (componente de resíduo); rendimento 0.002 kg; Código LER 17 02 03; Massa do elemento 1 kg; Volume 0.001667 m3
