# Taxa por entrega de resíduos inertes a operador licenciado de gestão de resíduos

- Propriedade do ficheiro: CYPE Ingenieros S.A.
- Formato: FIEBDC-3/2016
- Programa: Generador de precios de la construcción. CYPE Ingenieros, S.A.
- Data: 15/06/2024
- Âmbito geográfico: Angola
- Moeda: AOA
- Custos indirectos: 3 %
- IVA: 18 %

## G Gestão de resíduos

### GR Gestão de resíduos inertes

#### GRB Entrega de resíduos inertes a operador licenciado

**GRB020** m³ Taxa por entrega de resíduos inertes a operador licenciado de gestão de resíduos.
Taxa por entrega de resíduos inertes vítreos produzidos em obras de construção e/ou demolição, em aterro específico ou operador licenciado de gestão de resíduos.
Critérios considerados na determinação do preço da unidade de obra: O preço não inclui o transporte.
Critério de medição de projecto: Volume teórico, estimado a partir do peso e da densidade aparente dos diferentes materiais que compõem os resíduos, segundo documentação gráfica de Projecto.
Critério de medição de obra: Será medido, incluindo o empolamento, o volume de resíduos realmente entregado segundo especificações de Projecto.

| Código | Un | Descrição | Rendimento | Preço | Importância |
|---|---|---|---|---|---|
| mq04res025ea | m³ | Taxa por entrega de resíduos inertes vítreos produzidos em obras de construção e/ou demolição, em aterro específico ou operador licenciado de gestão de resíduos. (equipamento) | 1.1 | 3667.96 | 4034.756 |
| % | % | Custos directos complementares | 2 % | 4034.756 | 80.695 |
|  |  | Custos directos |  |  | 4115.451 |
