# Pavimento de ladrilhos de betão

- Propriedade do ficheiro: CYPE Ingenieros S.A.
- Formato: FIEBDC-3/2016
- Programa: Generador de precios de la construcción. CYPE Ingenieros, S.A.
- Data: 15/06/2024
- Âmbito geográfico: Angola
- Moeda: AOA
- Custos indirectos: 3 %
- IVA: 18 %

## M Pavimentos urbanos

### MP Pavimentos urbanos

#### MPH De betão

**MPH010** m² Pavimento de ladrilhos de betão.
Fornecimento e colocação de pavimento para utilização pública em zona de parques e jardins, de ladrilhos de betão para exteriores, acabamento superficial da face à vista: baixo-relevo sem polir, classe resistente à flexão T, classe resistente segundo a carga de ruptura 7, classe de desgaste por abrasão H, formato nominal 30x30x4 cm, cor bege, segundo NP EN 1339, colocadas com maceta sobre argamassa de cimento M-5 de 3 cm de espessura, deixando uma junta de separação de entre 1,5 e 3 mm. Inclusive massame de betão simples (C20/25 (X0(P); D25; S2; Cl 1,0)), de 15 cm de espessura, betonagem desde camião com espalhamento e vibração manual com régua vibradora de 3 m, com acabamento com pré-execução de mestras e nivelado executada segundo pendentes do projecto, juntas estruturais e de dilatação, cortes a realizar para os ajustes aos bordos do confinamento ou às aberturas existentes no pavimento e enchimento de juntas com areia sílica de tamanho 0/2 mm.
Critérios considerados na determinação do preço da unidade de obra: O preço não inclui a base de apoio.
Inclui: Implantação de mestras e níveis. Descarga e compactação da base de betão. Espalhamento da camada de argamassa. Humedecimento das peças a colocar. Colocação individual, com maceta, das peças. Formação de juntas e encontros. Limpeza do pavimento e das juntas. Enchimento das juntas com areia seca, através de escovado. Eliminação do material sobrante da superfície, através de varredela.
Critério de medição de projecto: Superfície medida em projecção horizontal, segundo documentação gráfica de Projecto, descontando as aberturas de superfície maior de 1,5 m². Não se tiveram em conta os desperdícios como factor de influência para incrementar a medição, uma vez que na composição foi considerada uma percentagem de rupturas geral.
Critério de medição de obra: Medir-se-á, em projecção horizontal, a superfície realmente executada segundo especificações de Projecto, descontando as aberturas de superfície maior de 1,5 m².

| Código | Un | Descrição | Rendimento | Preço | Importância |
|---|---|---|---|---|---|
| mt10hmf020ra | m³ | Betão simples C20/25 (X0(P); D25; S2; Cl 1,0), fabricado em central, segundo NP EN 206. (material) | 0.158 | 24604.87 | 3887.569 |
| mt09mor010c | m³ | Argamassa de cimento CEM II/B-L 32,5 N tipo M-5, confeccionada em obra com 230 kg/m³ de cimento e uma proporção em volume 1/6. (material) | 0.03 | 21381.38 | 641.441 |
| mt08cem011a | kg | Cimento Portland CEM II/B-L 32,5 R, cor cinzento, em sacos, segundo NP EN 197-1. (material) | 1 | 19.1 | 19.100 |
| mt18bhd010hcid | m² | Ladrilho de betão para exteriores, acabamento superficial da face à vista: baixo-relevo sem polir, classe resistente à flexão T, classe resistente segundo a carga de ruptura 7, classe de desgaste por abrasão H, formato nominal 30x30x4 cm, cor bege, segundo NP EN 1339, com resistência ao deslizamento/resvalamento (índice USRV) > 45. (material) | 1.05 | 14544.77 | 15272.009 |
| mt01arp020a | kg | Areia natural, fina e seca, de 2 mm de tamanho máximo, isenta de sais prejudiciais, fornecida em sacos. (material) | 1 | 57.87 | 57.870 |
| mq04dua020b | h | Dumper de descarga frontal de 2 t de carga útil. (equipamento) | 0.026 | 2716.86 | 70.638 |
| mq06vib020 | h | Régua vibradora de 3 m. (equipamento) | 0.074 | 1368.69 | 101.283 |
| mo041 | h | Oficial de 1ª construção de obra civil. (mão de obra) | 0.467 | 1028.94 | 480.515 |
| mo087 | h | Ajudante de construção de obra civil. (mão de obra) | 0.53 | 604.97 | 320.634 |
| mo023 | h | Oficial de 1ª ladrilhador. (mão de obra) | 0.433 | 1028.94 | 445.531 |
| mo061 | h | Ajudante de ladrilhador. (mão de obra) | 0.433 | 604.97 | 261.952 |
| % | % | Custos directos complementares | 2 % | 21558.542 | 431.171 |
|  |  | Custos directos |  |  | 21989.713 |

Resíduos:
- colocação: mt10hmf020ra Betão simples C20/25 (X0(P); D25; S2; Cl 1,0), fabricado em central, segundo NP EN 206; factor de resíduo 0.00105925
- colocação: mt09mor010c; factor de resíduo 0.0036
- colocação: mt08cem011a Cimento Portland CEM II/B-L 32,5 R, cor cinzento, em sacos, segundo NP EN 197-1; factor de resíduo 0.01512
- colocação: mt18bhd010hcid; factor de resíduo 0.0084
- colocação: mt01arp020a Areia natural, fina e seca, de 2 mm de tamanho máximo, isenta de sais prejudiciais, fornecida em sacos; factor de resíduo 0.003

## Recursos

**mt10hmf020ra** m³ Betão simples C20/25 (X0(P); D25; S2; Cl 1,0), fabricado em central, segundo NP EN 206
Dados técnicos: Custo energético 1840.000 MJ; Emissão de CO2 230.000 kg; Código LER 17 01 01; Massa do elemento 2300 kg; Volume 1.533333 m3

**mt09mor010c** m³ Argamassa de cimento CEM II/B-L 32,5 N tipo M-5
Dados técnicos: Custo energético 3724.000 MJ; Emissão de CO2 323.000 kg; Código LER 17 01 01; Massa do elemento 1900 kg; Volume 1.266667 m3

**mt08cem011a** kg Cimento Portland CEM II/B-L 32,5 R, cor cinzento, em sacos, segundo NP EN 197-1
Dados técnicos: Custo energético 7.009 MJ; Emissão de CO2 0.899 kg; Código LER 17 01 01; Massa do elemento 1 kg; Volume 0.000667 m3
Resíduos:
- embalagem: re150101 Embalagens de papel e cartão. (componente de resíduo); rendimento 0.011 kg; Código LER 15 01 01; Massa do elemento 1 kg; Volume 0.001333 m3
- embalagem: re170203 Plástico. (componente de resíduo); rendimento 0.002 kg; Código LER 17 02 03; Massa do elemento 1 kg; Volume 0.001667 m3

**mt18bhd010hcid** m² Ladrilho de betão para exteriores
Dados técnicos: Custo energético 11.071 MJ; Emissão de CO2 13.677 kg; Código LER 17 01 01; Massa do elemento 91 kg; Volume 0.060667 m3
Resíduos:
- embalagem: re170201 Madeira. (componente de resíduo); rendimento 0.045 kg; Código LER 17 02 01; Massa do elemento 1 kg; Volume 0.000909 m3
- embalagem: re170203 Plástico; rendimento 0.023 kg

**mt01arp020a** kg Areia natural, fina e seca, de 2 mm de tamanho máximo, isenta de sais prejudiciais, fornecida em sacos
Dados técnicos: Custo energético 0.075 MJ; Emissão de CO2 0.004 kg; Código LER 01 04 09; Massa do elemento 1 kg; Volume 0.000625 m3
