# Entivações de madeira em galeria

- Propriedade do ficheiro: CYPE INGENIEROS, S.A.
- Formato: FIEBDC-3/2002
- Âmbito geográfico: Angola
- Moeda: AOA
- Custos indirectos: 3.00 %
- IVA: 18.00 %

## A Acondicionamento do terreno

### AC Movimento de terras em obra civil

#### ACB Entivações

**ACB030** m² Entivações de madeira em galeria.
Escoramento e entivação média para uma protecção de 50%, através de pranchões verticais, amortizáveis em 10 utilizações; travessas horizontais, amortizáveis em 10 utilizações e escoras de madeira, amortizáveis em 30 utilizações, fixados com pregos de aço, em escavação em galeria, até 3 m de profundidade.
Inclui: Montagem de pranchões, travessas e escoras de madeira, para a formação da entivação. Cravagem de todos os elementos. Desmontagem gradual do escoramento e da entivação.
Critério de medição de projecto: Superfície que corre perigo de desprendimento, que pode ser uma parte ou o total de cada uma das paredes da escavação, medida segundo documentação gráfica de Projecto.
Critério de medição de obra: Será medida a superfície realmente entivada segundo especificações de Projecto.

| Código | Un | Descrição | Rendimento | Preço | Importância |
|---|---|---|---|---|---|
| mt08emt040 | m³ | Madeira de pinho para escoramento e entivação de escavações. (material) | 0.008 | 41724.29 | 333.79 |
| mt08emt045a | m³ | Escora de madeira, de 70 a 90 mm de diâmetro e entre 2 e 2,5 m de comprimento, para escoramento e entivação de escavações. (material) | 0.035 | 37596.37 | 1315.87 |
| mt08var060 | kg | Pregos de aço de 20x100 mm. (material) | 0.013 | 1622.62 | 21.09 |
| op00sie020 |  | Serra de disco fixo, para mesa de trabalho. | 1.000 | 0.00 | 0.00 |
| mo041 | h | Oficial de 1ª construção de obra civil. (mão de obra) | 0.721 | 1028.94 | 741.87 |
| mo087 | h | Ajudante de construção de obra civil. (mão de obra) | 0.361 | 604.97 | 218.39 |
| % | % | Custos directos complementares | 2 % | 2631.01 | 52.62 |
|  |  | Custos directos |  |  | 2683.63 |
