# Betão simples

- Propriedade do ficheiro: CYPE INGENIEROS, S.A.
- Formato: FIEBDC-3/2002
- Âmbito geográfico: Angola
- Moeda: AOA
- Custos indirectos: 3.00 %
- IVA: 18.00 %

## C Fundações

### CH Betões, aços e cofragens

#### CHH Betões

**CHH020** m³ Betão simples.
Betão C12/15 (X0(P); D12; S3; Cl 1,0) preparado em obra e betonagem com meios manuais, para formação de sapata.
Inclui: Preparação do betão. Betonagem e compactação do betão. Cura do betão.
Critério de medição de projecto: Volume teórico, segundo documentação gráfica de Projecto.
Critério de medição de obra: Medir-se-á o volume teórico executado segundo especificações de Projecto, sem incluir os incrementos por excessos de escavação não autorizados.

| Código | Un | Descrição | Rendimento | Preço | Importância |
|---|---|---|---|---|---|
| mt08aaa010a | m³ | Água. (material) | 0.135 | 278.17 | 37.55 |
| mt01arg000l | m³ | Areia crivada. (material) | 0.689 | 2810.85 | 1936.68 |
| mt01arg001ld | m³ | Agregado grosso homogeneizado, de tamanho máximo 12 mm. (material) | 0.983 | 4133.60 | 4063.33 |
| mt08cem000l | kg | Cimento cinzento em sacos. (material) | 315.392 | 18.54 | 5847.37 |
| mq06hor010 | h | Betoneira eléctrica com uma capacidade de amassadura de 160 l. (equipamento) | 0.726 | 902.79 | 655.43 |
| au00auh040 |  | Vibrador de betão, eléctrico. | 1.000 | 0.00 | 0.00 |
| mo045 | h | Oficial de 1ª estruturista, em trabalhos de betonagem. (mão de obra) | 0.072 | 1070.79 | 77.10 |
| mo092 | h | Ajudante de estruturista, em trabalhos de betonagem. (mão de obra) | 0.361 | 629.14 | 227.12 |
| mo113 | h | Operário não qualificado construção. (mão de obra) | 1.515 | 581.64 | 881.18 |
| mo112 | h | Operário especializado construção. (mão de obra) | 1.587 | 591.15 | 938.16 |
| % | % | Custos directos complementares | 2 % | 14663.92 | 293.28 |
|  |  | Custos directos |  |  | 14957.20 |
