# Pavimento de ladrilhos de betão

- Propriedade do ficheiro: CYPE INGENIEROS, S.A.
- Formato: FIEBDC-3/2002
- Âmbito geográfico: Angola
- Moeda: AOA
- Custos indirectos: 3.00 %
- IVA: 18.00 %

## M Pavimentos urbanos

### MP Pavimentos urbanos

#### MPH De betão

**MPH010** m² Pavimento de ladrilhos de betão.
Fornecimento e colocação de pavimento para utilização pública em zona de parques e jardins, de ladrilhos de betão para exteriores, acabamento superficial da face à vista: baixo-relevo sem polir, classe resistente à flexão T, classe resistente segundo a carga de ruptura 11, classe de desgaste por abrasão H, formato nominal 50x50x4 cm, cor branca, segundo NP EN 1339, colocadas com maceta sobre argamassa de cimento M-5 de 3 cm de espessura, deixando uma junta de separação de entre 1,5 e 3 mm. Inclusive, juntas estruturais e de dilatação, cortes a realizar para os ajustes aos bordos do confinamento ou às aberturas existentes no pavimento e enchimento de juntas com areia sílica de tamanho 0/2 mm.
Critérios considerados na determinação do preço da unidade de obra: O preço não inclui a base de apoio.
Inclui: Implantação de mestras e níveis. Espalhamento da camada de argamassa. Humedecimento das peças a colocar. Colocação individual, com maceta, das peças. Formação de juntas e encontros. Limpeza do pavimento e das juntas. Enchimento das juntas com areia seca, através de escovado. Eliminação do material sobrante da superfície, através de varredela.
Critério de medição de projecto: Superfície medida em projecção horizontal, segundo documentação gráfica de Projecto, descontando as aberturas de superfície maior de 1,5 m². Não se tiveram em conta os desperdícios como factor de influência para incrementar a medição, uma vez que na composição foi considerada uma percentagem de rupturas geral.
Critério de medição de obra: Medir-se-á, em projecção horizontal, a superfície realmente executada segundo especificações de Projecto, descontando as aberturas de superfície maior de 1,5 m².

| Código | Un | Descrição | Rendimento | Preço | Importância |
|---|---|---|---|---|---|
| mt09mor010c | m³ | Argamassa de cimento CEM II/B-L 32,5 N tipo M-5, confeccionada em obra com 230 kg/m³ de cimento e uma proporção em volume 1/6. (material) | 0.030 | 21381.38 | 641.44 |
| mt08cem011a | kg | Cimento Portland CEM II/B-L 32,5 R, cor cinzento, em sacos, segundo NP EN 197-1. (material) | 1.000 | 19.10 | 19.10 |
| mt18bhd010hfkb | m² | Ladrilho de betão para exteriores, acabamento superficial da face à vista: baixo-relevo sem polir, classe resistente à flexão T, classe resistente segundo a carga de ruptura 11, classe de desgaste por abrasão H, formato nominal 50x50x4 cm, cor branca, segundo NP EN 1339, com resistência ao deslizamento/resvalamento (índice USRV) > 45. (material) | 1.050 | 16555.02 | 17382.77 |
| mt01arp020a | kg | Areia natural, fina e seca, de 2 mm de tamanho máximo, isenta de sais prejudiciais, fornecida em sacos. (material) | 1.000 | 57.87 | 57.87 |
| op00sie030 |  | Serra de disco de diamante, para mesa de trabalho, de corte húmido. | 1.000 | 0.00 | 0.00 |
| mo041 | h | Oficial de 1ª construção de obra civil. (mão de obra) | 0.375 | 1028.94 | 385.85 |
| mo087 | h | Ajudante de construção de obra civil. (mão de obra) | 0.375 | 604.97 | 226.86 |
| mo023 | h | Oficial de 1ª ladrilhador. (mão de obra) | 0.375 | 1028.94 | 385.85 |
| mo061 | h | Ajudante de ladrilhador. (mão de obra) | 0.375 | 604.97 | 226.86 |
| % | % | Custos directos complementares | 2 % | 19326.60 | 386.53 |
|  |  | Custos directos |  |  | 19713.13 |
