# Corte de árvore

- Propriedade do ficheiro: CYPE Ingenieros S.A.
- Formato: FIEBDC-3/2016
- Programa: Generador de precios de la construcción. CYPE Ingenieros, S.A.
- Data: 15/06/2024
- Âmbito geográfico: Angola
- Moeda: AOA
- Custos indirectos: 3 %
- IVA: 18 %

## A Acondicionamento do terreno

### AD Movimento de terras em edificação

#### ADL Desmatação e decapagem

**ADL015** Ud Corte de árvore.
Corte de árvore de entre 10 e 15 m de altura, de 15 a 30 cm de diâmetro de tronco e copa frondosa, com motosserra e camião com cesta, com extracção do toco, e carga manual para camião.
Critérios considerados na determinação do preço da unidade de obra: O preço não inclui o transporte dos materiais removidos.
Inclui: Corte dos ramos e do tronco. Extracção do toco e das raízes. Corte do tronco, dos ramos e das raízes. Remoção de restos e desperdícios. Carga a camião. Enchimento e compactação da abertura com terra da própria escavação.
Critério de medição de projecto: Número de unidades previstas, segundo documentação gráfica de Projecto.
Critério de medição de obra: Medir-se-á o número de unidades realmente executadas segundo especificações de Projecto.

| Código | Un | Descrição | Rendimento | Preço | Importância |
|---|---|---|---|---|---|
| mq09sie010 | h | Motoserra a gasolina, de 50 cm de espada e 2 kW de potência. (equipamento) | 2.97 | 883.64 | 2624.411 |
| mq07cce010a | h | Camião com cesta elevatória de braço articulado de 16 m de altura máxima de trabalho e 260 kg de carga máxima. (equipamento) | 1.1 | 5590.48 | 6149.528 |
| mq01exn020a | h | Retroescavadora hidráulica sobre pneus, de 105 kW. (equipamento) | 0.134 | 13652.19 | 1829.393 |
| mq02roa010a | h | Cilindro vibratório de condução manual, de 700 kg, largura de trabalho 70 cm. (equipamento) | 0.15 | 2491.86 | 373.779 |
| mo040 | h | Oficial de 1ª jardineiro. (mão de obra) | 0.779 | 1028.94 | 801.544 |
| mo086 | h | Ajudante de jardineiro. (mão de obra) | 1.597 | 604.97 | 966.137 |
| % | % | Custos directos complementares | 2 % | 12744.792 | 254.896 |
|  |  | Custos directos |  |  | 12999.688 |

Resíduos:
- escavação: ruo200201 Resíduos biodegradáveis. (componente de resíduo); rendimento 336.965 kg; Código LER 20 02 01; Massa do elemento 1 kg; Volume 0.000667 m3
- escavação: ruo170504 Solos e rochas não abrangidos em 17 05 03. (componente de resíduo); rendimento 16.848 kg; Código LER 17 05 04; Massa do elemento 1 kg; Volume 0.000625 m3
