# Muro-guia para parede moldada

- Propriedade do ficheiro: CYPE Ingenieros S.A.
- Formato: FIEBDC-3/2016
- Programa: Generador de precios de la construcción. CYPE Ingenieros, S.A.
- Data: 15/06/2024
- Âmbito geográfico: Angola
- Moeda: AOA
- Custos indirectos: 3 %
- IVA: 18 %

## C Fundações

### CC Contenções

#### CCP Paredes moldadas

**CCP005** m Muro-guia para parede moldada.
Duplo muro-guia, para parede moldada, de betão armado de secção 70x25 cm; realizado com betão C12/15 (X0(P); D12; S3; Cl 1,0) fabricado em central, e betonagem com bomba, e aço A400 NR, com uma quantidade aproximada de 25 kg/m; montagem e desmontagem do sistema de cofragem recuperável metálica nas duas faces. Inclusive arame de atar, separadores e líquido descofrante, para evitar a aderência do betão à cofragem.
Critérios considerados na determinação do preço da unidade de obra: O preço inclui a elaboração da armadura (corte, dobragem e moldagem de elementos) no estaleiro da obra e a montagem no lugar definitivo da sua colocação em obra. O preço inclui a demolição do muro-guia com retroescavadora com martelo demolidor e a carga mecânica de entulho para camião ou contentor.
Inclui: Implantação dos muros-guia. Montagem do sistema de cofragem. Colocação da armadura. Betonagem e compactação do betão. Desmontagem do sistema de cofragem. Regularização e limpeza superficial do paramento aparente. Cotagem do comprimento de cada painel sobre os muros-guia já realizados. Marcação da cota do fundo da perfuração, da rasante do betão e das armaduras. Demolição do elemento com retroescavadora com martelo demolidor. Limpeza e recolha de entulho. Carga mecânica de entulho para camião ou contentor.
Critério de medição de projecto: Comprimento medido entre eixos, segundo documentação gráfica de Projecto.
Critério de medição de obra: Medir-se-á, a eixo de parede, o comprimento realmente executado segundo especificações de Projecto.

| Código | Un | Descrição | Rendimento | Preço | Importância |
|---|---|---|---|---|---|
| mt08eme040 | m² | Painéis metálicos de várias dimensões, para cofragem de elementos de betão. (material) | 0.007 | 9695.99 | 67.872 |
| mt50spa052b | m | Pranchão de madeira de pinho, de 20x7,2 cm. (material) | 0.028 | 7516.43 | 210.460 |
| mt50spa081a | Ud | Escora metálica telescópica, até 3 m de altura. (material) | 0.018 | 22891.7 | 412.051 |
| mt08eme051a | m | Fita de aço galvanizado, para cofragem metálica. (material) | 0.14 | 54.08 | 7.571 |
| mt08var050 | kg | Arame galvanizado para atar, de 1,30 mm de diâmetro. (material) | 0.37 | 279.7 | 103.489 |
| mt08var060 | kg | Pregos de aço de 20x100 mm. (material) | 0.14 | 1631.54 | 228.416 |
| mt08dba010d | l | Agente desmoldante, à base de óleos especiais, emulsionante em água, para cofragens metálicas, fenólicas ou de madeira. (material) | 0.042 | 336.41 | 14.129 |
| mt07aco020a | Ud | Separador homologado para fundações. (material) | 3 | 31.28 | 93.840 |
| mt07aco040e | kg | Aço em varões nervurados, A400 NR, fornecido em obra em varões sem elaborar, de vários diâmetros. (material) | 26.25 | 273.06 | 7167.825 |
| mt10haf020gNtac | m³ | Betão C12/15 (X0(P); D12; S3; Cl 1,0), fabricado em central, segundo NP EN 206. (material) | 0.385 | 23165.83 | 8918.845 |
| mq01exn020a | h | Retroescavadora hidráulica sobre pneus, de 105 kW. (equipamento) | 0.231 | 13652.19 | 3153.656 |
| mq01ret010 | h | Miniretroescavadora sobre pneus de 15 kW. (equipamento) | 0.108 | 12061.65 | 1302.658 |
| mq06bhe010 | h | Camião bomba estacionado na obra, para bombagem de betão. (equipamento) | 0.015 | 50072.79 | 751.092 |
| mo044 | h | Oficial de 1ª cofrador. (mão de obra) | 0.551 | 1070.79 | 590.005 |
| mo091 | h | Ajudante de cofrador. (mão de obra) | 0.734 | 629.14 | 461.789 |
| mo043 | h | Oficial de 1ª armador de ferro. (mão de obra) | 0.262 | 1070.79 | 280.547 |
| mo090 | h | Ajudante de armador de ferro. (mão de obra) | 0.295 | 629.14 | 185.596 |
| mo045 | h | Oficial de 1ª estruturista, em trabalhos de betonagem. (mão de obra) | 0.017 | 1070.79 | 18.203 |
| mo092 | h | Ajudante de estruturista, em trabalhos de betonagem. (mão de obra) | 0.067 | 629.14 | 42.152 |
| mo113 | h | Operário não qualificado construção. (mão de obra) | 0.303 | 581.64 | 176.237 |
| % | % | Custos directos complementares | 2 % | 24186.433 | 483.729 |
|  |  | Custos directos |  |  | 24670.162 |

Resíduos:
- colocação: mt08eme040 Painéis metálicos de várias dimensões, para cofragem de elementos de betão; factor de resíduo 1
- colocação: mt50spa052b Pranchão de madeira de pinho, de 20x7,2 cm; factor de resíduo 1
- colocação: mt50spa081a Escora metálica telescópica, até 3 m de altura; factor de resíduo 1
- colocação: mt08eme051a Fita de aço galvanizado, para cofragem metálica; factor de resíduo 1
- colocação: mt08var050 Arame galvanizado para atar, de 1,30 mm de diâmetro; factor de resíduo 0.0038
- colocação: mt08var060 Pregos de aço de 20x100 mm; factor de resíduo 0.0045
- colocação: mt08dba010d Agente desmoldante, à base de óleos especiais, emulsionante em água, para cofragens metálicas, fenólicas ou de madeira; factor de resíduo 0.07
- colocação: mt07aco040e Aço em varões nervurados, A400 NR, fornecido em obra em varões sem elaborar, de vários diâmetros; factor de resíduo 0.0075
- colocação: mt10haf020gNtac Betão C12/15 (X0(P); D12; S3; Cl 1,0), fabricado em central, segundo NP EN 206; factor de resíduo 0.00113103
- escavação: ruo170504 Solos e rochas não abrangidos em 17 05 03. (componente de resíduo); rendimento 700 kg; Código LER 17 05 04; Massa do elemento 1 kg; Volume 0.000625 m3
- escavação: ruo170101 Betão (betões, argamassas e pré-fabricados). (componente de resíduo); rendimento 805 kg; Código LER 17 01 01; Massa do elemento 1 kg; Volume 0.000667 m3
- escavação: ruo170405 Ferro e aço. (componente de resíduo); rendimento 50 kg; Código LER 17 04 05; Massa do elemento 1 kg; Volume 0.000476 m3

## Recursos

**mt08eme040** m² Painéis metálicos de várias dimensões, para cofragem de elementos de betão
Dados técnicos: Custo energético 314.560 MJ; Emissão de CO2 16.320 kg; Código LER 17 04 05; Massa do elemento 32 kg; Volume 0.015238 m3

**mt50spa052b** m Pranchão de madeira de pinho, de 20x7,2 cm
Dados técnicos: Custo energético 1124.755 MJ; Emissão de CO2 -15.401 kg; Código LER 17 02 01; Massa do elemento 8.28 kg; Volume 0.007527 m3

**mt50spa081a** Ud Escora metálica telescópica, até 3 m de altura
Dados técnicos: Custo energético 97.317 MJ; Emissão de CO2 5.049 kg; Código LER 17 04 05; Massa do elemento 9.9 kg; Volume 0.004714 m3

**mt08eme051a** m Fita de aço galvanizado, para cofragem metálica
Dados técnicos: Custo energético 3.93e-05 MJ; Emissão de CO2 2.04e-06 kg; Código LER 17 04 05; Massa do elemento 0.000004 kg

**mt08var050** kg Arame galvanizado para atar, de 1,30 mm de diâmetro
Dados técnicos: Custo energético 25.100 MJ; Emissão de CO2 2.560 kg; Código LER 17 04 05; Massa do elemento 1 kg; Volume 0.000476 m3

**mt08var060** kg Pregos de aço de 20x100 mm
Dados técnicos: Custo energético 9.830 MJ; Emissão de CO2 0.510 kg; Código LER 17 04 05; Massa do elemento 1 kg; Volume 0.000476 m3

**mt08dba010d** l Agente desmoldante, à base de óleos especiais, emulsionante em água, para cofragens metálicas, fenólicas ou de madeira
Dados técnicos: Custo energético 82.642 MJ; Emissão de CO2 4.474 kg; Código LER 17 09 04; Massa do elemento 0.932 kg; Volume 0.000621 m3
Resíduos:
- embalagem: re150104 Embalagens de metal. (componente de resíduo); rendimento 0.042 kg; Código LER 15 01 04; Massa do elemento 1 kg; Volume 0.001667 m3

**mt07aco020a** Ud Separador homologado para fundações
Dados técnicos: Custo energético 1.105 MJ; Emissão de CO2 0.114 kg
Resíduos:
- embalagem: re150101 Embalagens de papel e cartão. (componente de resíduo); rendimento 0.072 kg; Código LER 15 01 01; Massa do elemento 1 kg; Volume 0.001333 m3

**mt07aco040e** kg Aço em varões nervurados, A400 NR, fornecido em obra em varões sem elaborar, de vários diâmetros
Dados técnicos: Custo energético 9.830 MJ; Emissão de CO2 0.510 kg; Código LER 17 04 05; Massa do elemento 1 kg; Volume 0.000476 m3

**mt10haf020gNtac** m³ Betão C12/15 (X0(P); D12; S3; Cl 1,0), fabricado em central, segundo NP EN 206
Dados técnicos: Custo energético 1840.000 MJ; Emissão de CO2 230.000 kg; Código LER 17 01 01; Massa do elemento 2300 kg; Volume 1.533333 m3
