# Demolição de pavimento de marmorite

- Propriedade do ficheiro: CYPE Ingenieros S.A.
- Formato: FIEBDC-3/2016
- Programa: Generador de precios de la construcción. CYPE Ingenieros, S.A.
- Data: 24/08/2024
- Âmbito geográfico: Angola
- Moeda: AOA
- Custos indirectos: 3 %
- IVA: 18 %

## D Demolições

### DR Revestimentos

#### DRS Pavimentos

**DRS010** m² Demolição de pavimento de marmorite.
Remoção de pavimento existente no interior do edifício, de ladrilhos de marmorite, com meios manuais e recuperação de 10% do material para a sua posterior reutilização, sem deteriorar os elementos construtivos contíguos, e carga manual para camião ou contentor.
Critérios considerados na determinação do preço da unidade de obra: O preço inclui o picagem do material de fixação aderido à sua superfície e ao suporte, mas não inclui a demolição da base suporte.
Inclui: Remoção do elemento. Classificação e etiquetagem. Limpeza do reverso dos ladrilhos. Armazenamento dos materiais a reutilizar. Carga manual do material a reutilizar para camião. Remoção e acumulação dos restos de obra. Limpeza dos restos da obra. Carga manual de entulho para camião ou contentor.
Critério de medição de projecto: Superfície medida segundo documentação gráfica de Projecto.
Critério de medição de obra: Será medida a superfície realmente desmontada segundo especificações de Projecto.

| Código | Un | Descrição | Rendimento | Preço | Importância |
|---|---|---|---|---|---|
| mq06hor010 | h | Betoneira eléctrica com uma capacidade de amassadura de 160 l. (equipamento) | 0.005 | 907.3 | 4.537 |
| mo112 | h | Operário especializado construção. (mão de obra) | 0.221 | 591.15 | 130.644 |
| mo113 | h | Operário não qualificado construção. (mão de obra) | 0.238 | 581.64 | 138.430 |
| % | % | Custos directos complementares | 2 % | 273.611 | 5.472 |
|  |  | Custos directos |  |  | 279.083 |

Resíduos:
- demolição: ruo170101 Betão (betões, argamassas e pré-fabricados). (componente de resíduo); rendimento 114.35 kg; Código LER 17 01 01; Massa do elemento 1 kg; Volume 0.000667 m3
