# Aço em pilares

- Propriedade do ficheiro: CYPE Ingenieros S.A.
- Formato: FIEBDC-3/2016
- Programa: Generador de precios de la construcción. CYPE Ingenieros, S.A.
- Data: 15/06/2024
- Âmbito geográfico: Angola
- Moeda: AOA
- Custos indirectos: 3 %
- IVA: 18 %

## E Estruturas

### EA Metálicas

#### EAS Pilares

**EAS010** kg Aço em pilares.
Aço NP EN 10219-1 S275J0H, em pilares formados por peças simples de perfis ocos enformados a frio das séries redondo, quadrado ou rectangular, acabamento com primário antioxidante, colocados com ligações soldadas em obra, a uma altura de mais de 3 m.
Critérios considerados na determinação do preço da unidade de obra: O preço inclui as soldaduras, os cortes, os desperdícios, as peças especiais, as placas de arranque e de transição de pilar inferior a superior, os casquilhos e os elementos auxiliares de montagem.
Inclui: Limpeza e preparação do plano de apoio. Marcação dos eixos. Colocação e fixação provisória do pilar. Aprumo e nivelamento. Execução das ligações soldadas.
Critério de medição de projecto: Peso nominal medido segundo documentação gráfica de Projecto.
Critério de medição de obra: Determinar-se-á, a partir do peso obtido em balança oficial das unidades chegadas à obra, o peso das unidades realmente executadas segundo especificações de Projecto.

| Código | Un | Descrição | Rendimento | Preço | Importância |
|---|---|---|---|---|---|
| mt07ali024e | kg | Aço NP EN 10219-1 S275J0H, em perfis ocos enformados a frio, peças simples, para aplicações estruturais, das séries redondo, quadrado ou rectangular, acabamento com primário antioxidante. Trabalhado e montado em oficina, para colocar com ligações soldadas em obra. (material) | 1 | 331.52 | 331.520 |
| mq08sol020 | h | Equipamentos e elementos auxiliares para soldadura eléctrica. (equipamento) | 0.015 | 900.47 | 13.507 |
| mo047 | h | Oficial de 1ª montador de estruturas metálicas. (mão de obra) | 0.021 | 1070.79 | 22.487 |
| mo094 | h | Ajudante de montador de estruturas metálicas. (mão de obra) | 0.021 | 629.14 | 13.212 |
| % | % | Custos directos complementares | 2 % | 380.726 | 7.615 |
|  |  | Custos directos |  |  | 388.341 |

Resíduos:
- colocação: mt07ali024e; factor de resíduo 0.0045

## Recursos

**mt07ali024e** kg Aço NP EN 10219-1 S275J0H
Dados técnicos: Custo energético 9.830 MJ; Emissão de CO2 0.510 kg; Código LER 17 04 05; Massa do elemento 1 kg; Volume 0.000476 m3
