# Arco de aduelas de pedra natural

- Propriedade do ficheiro: CYPE Ingenieros S.A.
- Formato: FIEBDC-3/2016
- Programa: Generador de precios de la construcción. CYPE Ingenieros, S.A.
- Data: 23/05/2024
- Âmbito geográfico: Angola
- Moeda: AOA
- Custos indirectos: 3 %
- IVA: 18 %

## E Estruturas

### EC Cantarias

#### ECR Arcos

**ECR010** m Arco de aduelas de pedra natural.
Arco de pedra natural arenito formado por aduelas de 60x40x40 cm, acabamento bujardado, esquadradas e trabalhadas em oficina, com secção trapezoidal de acordo com o desenho de pormenor, colocadas com argamassa de cal industrial, cor Preto, M-15, fornecida em sacos; montagem e desmontagem de cimbres e apoios.
Inclui: Montagem de cimbres e apoios. Implantação das aduelas. Colocação das aduelas. Cálculo a olho com régua e ajuste com nível e fio de prumo, rectificando a sua posição com pancada. Regularização, refinamento e enchimento de juntas do conjunto do arco. Limpeza do paramento. Desmontagem de cimbres e apoios. Revisão do intradorso.
Critério de medição de projecto: Comprimento medido pelo seu maior desenvolvimento linear, segundo documentação gráfica de Projecto.
Critério de medição de obra: Medir-se-á, pelo seu maior desenvolvimento linear, o comprimento realmente executado segundo especificações de Projecto.

| Código | Un | Descrição | Rendimento | Preço | Importância |
|---|---|---|---|---|---|
| mt06dpn010b | Ud | Aduela de pedra natural arenito de 60x40x40 cm, acabamento bujardado. (material) | 1.66 | 18690.47 | 31026.180 |
| mt08cim020 | m | Molde de madeira para formação de arco. (material) | 1 | 14264.3 | 14264.300 |
| mt08cim030a | m³ | Madeira de pinho para formação de cimbre. (material) | 0.15 | 66287.02 | 9943.053 |
| mt08aaa010a | m³ | Água. (material) | 0.007 | 279.7 | 1.958 |
| mt09mcu010anh | t | Argamassa industrial para alvenaria, de cal, cor Preto, categoria M-15 (resistência à compressão 15 N/mm²), composta de cal hidráulica natural, tipo NHL 5, segundo NP EN 459-1 e inertes siliciosos seleccionados, fornecida em sacos, segundo EN 998-2. (material) | 0.038 | 88625.09 | 3367.753 |
| mo022 | h | Oficial de 1ª colocador de pedra natural. (mão de obra) | 4.918 | 1028.94 | 5060.327 |
| mo060 | h | Ajudante de colocador de pedra natural. (mão de obra) | 5.049 | 604.97 | 3054.494 |
| % | % | Custos directos complementares | 2 % | 66718.065 | 1334.361 |
|  |  | Custos directos |  |  | 68052.426 |

Resíduos:
- colocação: mt06dpn010b Aduela de pedra natural arenito de 60x40x40 cm, acabamento bujardado; factor de resíduo 0.0153908
- colocação: mt08cim030a Madeira de pinho para formação de cimbre; factor de resíduo 1

## Recursos

**mt06dpn010b** Ud Aduela de pedra natural arenito de 60x40x40 cm, acabamento bujardado
Dados técnicos: Custo energético 403.862 MJ; Emissão de CO2 14.554 kg; Código LER 01 04 13; Massa do elemento 181.92 kg; Volume 0.12128 m3

**mt08cim030a** m³ Madeira de pinho para formação de cimbre
Dados técnicos: Custo energético 7471.200 MJ; Emissão de CO2 -102.300 kg; Código LER 17 02 01; Massa do elemento 55 kg; Volume 0.05 m3

**mt08aaa010a** m³ Água
Dados técnicos: Custo energético 60.000 MJ; Emissão de CO2 30.000 kg
