# Sistema de cofragem reutilizável para pilar rectangular ou quadrado

- Propriedade do ficheiro: CYPE Ingenieros S.A.
- Formato: FIEBDC-3/2016
- Programa: Generador de precios de la construcción. CYPE Ingenieros, S.A.
- Data: 15/06/2024
- Âmbito geográfico: Angola
- Moeda: AOA
- Custos indirectos: 3 %
- IVA: 18 %

## E Estruturas

### EH Betão armado

#### EHS Pilares

**EHS012** m² Sistema de cofragem reutilizável para pilar rectangular ou quadrado.
Montagem e desmontagem de sistema de cofragem reutilizável para formação de pilar rectangular ou quadrado de betão armado, com acabamento para revestir em piso de entre 7 e 8 m de altura livre, formado por: superfície cofrante de painéis metálicos, amortizáveis em 150 utilizações e estrutura suporte vertical de torre andaime para escoramento de pilares de grande altura, amortizável em 150 utilizações. Inclusive perfis quebra arestas e líquido descofrante para evitar a aderência do betão à cofragem.
Inclui: Marcação. Montagem do sistema de cofragem. Desmontagem do sistema de cofragem. Limpeza e armazenamento da cofragem.
Critério de medição de projecto: Superfície de cofragem em contacto com o betão, medida segundo documentação gráfica de Projecto.
Critério de medição de obra: Medir-se-á a superfície de cofragem em contacto com o betão realmente executada segundo especificações de Projecto.

| Código | Un | Descrição | Rendimento | Preço | Importância |
|---|---|---|---|---|---|
| mt08eup015f | m² | Painel metálico desenhado para o seu manuseamento com grua, para cofragem de pilares de betão armado de secção rectangular ou quadrada, de entre 7 e 8 m de altura, inclusive acessórios de montagem. (material) | 0.008 | 23773.83 | 190.191 |
| mt08eup030 | m³ | Torre andaime metálica, para escoramento de pilares de grande altura. Inclusive p/p de acessórios de montagem. (material) | 0.1 | 643.29 | 64.329 |
| mt08var040a | Ud | Perfil quebra arestas de PVC, de várias dimensões e 2500 mm de comprimento. (material) | 1.338 | 102.55 | 137.212 |
| mt08dba010d | l | Agente desmoldante, à base de óleos especiais, emulsionante em água, para cofragens metálicas, fenólicas ou de madeira. (material) | 0.03 | 336.41 | 10.092 |
| mo044 | h | Oficial de 1ª cofrador. (mão de obra) | 0.562 | 1070.79 | 601.784 |
| mo091 | h | Ajudante de cofrador. (mão de obra) | 0.682 | 629.14 | 429.073 |
| % | % | Custos directos complementares | 2 % | 1432.681 | 28.654 |
|  |  | Custos directos |  |  | 1461.335 |

Resíduos:
- colocação: mt08eup015f; factor de resíduo 1
- colocação: mt08var040a Perfil quebra arestas de PVC, de várias dimensões e 2500 mm de comprimento; factor de resíduo 1
- colocação: mt08dba010d Agente desmoldante, à base de óleos especiais, emulsionante em água, para cofragens metálicas, fenólicas ou de madeira; factor de resíduo 0.07

## Recursos

**mt08eup015f** m² Painel metálico desenhado para o seu manuseamento com grua
Dados técnicos: Custo energético 629.120 MJ; Emissão de CO2 32.640 kg; Código LER 17 04 05; Massa do elemento 64 kg; Volume 0.030476 m3

**mt08var040a** Ud Perfil quebra arestas de PVC, de várias dimensões e 2500 mm de comprimento
Dados técnicos: Custo energético 7.989 MJ; Emissão de CO2 0.906 kg; Código LER 17 02 03; Massa do elemento 0.18 kg; Volume 0.0003 m3
Resíduos:
- embalagem: re150101 Embalagens de papel e cartão. (componente de resíduo); rendimento 0.032 kg; Código LER 15 01 01; Massa do elemento 1 kg; Volume 0.001333 m3

**mt08dba010d** l Agente desmoldante, à base de óleos especiais, emulsionante em água, para cofragens metálicas, fenólicas ou de madeira
Dados técnicos: Custo energético 82.642 MJ; Emissão de CO2 4.474 kg; Código LER 17 09 04; Massa do elemento 0.932 kg; Volume 0.000621 m3
Resíduos:
- embalagem: re150104 Embalagens de metal. (componente de resíduo); rendimento 0.042 kg; Código LER 15 01 04; Massa do elemento 1 kg; Volume 0.001667 m3
