# Peça para ligação, resistente a esforço transverso, de extremo de viga ou vigota de madeira

- Propriedade do ficheiro: CYPE Ingenieros S.A.
- Formato: FIEBDC-3/2016
- Programa: Generador de precios de la construcción. CYPE Ingenieros, S.A.
- Data: 15/06/2024
- Âmbito geográfico: Angola
- Moeda: AOA
- Custos indirectos: 3 %
- IVA: 18 %

## E Estruturas

### EM Madeira

#### EMM Elementos auxiliares para estruturas de madeira

**EMM020** Ud Peça para ligação, resistente a esforço transverso, de extremo de viga ou vigota de madeira.
Peça metálica à vista de aço EN 10346 S250GD+Z com protecção Z275 face à corrosão, com 42 mm de abas interiores, de 40x110 mm na zona a conectar e 2 mm de espessura, fixada à estrutura portante de madeira com 60 pregos, de aço galvanizado de alta aderência, e fixada à viga ou à vigota com 60 parafusos autoperfurantes para madeira, de 10 mm de diâmetro e 80 mm de comprimento, de aço galvanizado com revestimento de crómio; para ligação, resistente a esforço transverso, de extremo de viga ou vigota de madeira.
Inclui: Marcação. Sinalização dos pontos de ancoragem. Colocação e fixação provisória da peça. Aprume e nivelação definitivos. Fixação da peça à estrutura portante. Fixação da peça à viga ou à vigota.
Critério de medição de projecto: Número de unidades previstas, segundo documentação gráfica de Projecto.
Critério de medição de obra: Medir-se-á o número de unidades realmente executadas segundo especificações de Projecto.

| Código | Un | Descrição | Rendimento | Preço | Importância |
|---|---|---|---|---|---|
| mt07emr020aa1Ou | Ud | Peça metálica à vista de aço EN 10346 S250GD+Z com protecção Z275 face à corrosão, com 42 mm de abas interiores, de 40x110 mm na zona a conectar e 2 mm de espessura, de 42 mm de apoio superior e 80 mm de apoio inferior. (material) | 1 | 1135.9 | 1135.900 |
| mt07emr113gh | Ud | Parafuso autoperfurante para madeira, de 10 mm de diâmetro e 80 mm de comprimento, de aço galvanizado com revestimento de crómio. (material) | 60 | 92.63 | 5557.800 |
| mt07emr111c | Ud | Prego, de 4 mm de diâmetro e 60 mm de comprimento, de aço galvanizado de alta aderência. (material) | 60 | 22.25 | 1335.000 |
| mo048 | h | Oficial de 1ª montador de estruturas de madeira. (mão de obra) | 0.396 | 1070.79 | 424.033 |
| mo095 | h | Ajudante de montador de estruturas de madeira. (mão de obra) | 0.163 | 629.14 | 102.550 |
| % | % | Custos directos complementares | 2 % | 8555.283 | 171.106 |
|  |  | Custos directos |  |  | 8726.389 |

Resíduos:
- colocação: mt07emr020aa1Ou; factor de resíduo 0.02
- colocação: mt07emr113gh; factor de resíduo 0.00378947

## Recursos

**mt07emr020aa1Ou** Ud Peça metálica à vista de aço EN 10346 S250GD+Z com protecção Z275 face à corrosão
Dados técnicos: Custo energético 3.100 MJ; Emissão de CO2 0.155 kg; Código LER 17 04 05; Massa do elemento 0.069 kg; Volume 0.000033 m3
Resíduos:
- embalagem: re170203 Plástico. (componente de resíduo); rendimento 0.025 kg; Código LER 17 02 03; Massa do elemento 1 kg; Volume 0.001667 m3

**mt07emr113gh** Ud Parafuso autoperfurante para madeira
Dados técnicos: Custo energético 0.265 MJ; Emissão de CO2 0.027 kg; Código LER 17 04 05; Massa do elemento 0.0095 kg; Volume 0.000005 m3
Resíduos:
- embalagem: re150101 Embalagens de papel e cartão. (componente de resíduo); rendimento 0.001 kg; Código LER 15 01 01; Massa do elemento 1 kg; Volume 0.001333 m3

**mt07emr111c** Ud Prego, de 4 mm de diâmetro e 60 mm de comprimento, de aço galvanizado de alta aderência
Dados técnicos: Custo energético 4.647 MJ; Emissão de CO2 0.317 kg
Resíduos:
- embalagem: re150101 Embalagens de papel e cartão; rendimento 0.09 kg
- embalagem: re170203 Plástico; rendimento 0.045 kg
