# Painel sandwich para laje, sobre estrutura de madeira

- Propriedade do ficheiro: CYPE Ingenieros S.A.
- Formato: FIEBDC-3/2016
- Programa: Generador de precios de la construcción. CYPE Ingenieros, S.A.
- Data: 23/05/2024
- Âmbito geográfico: Angola
- Moeda: AOA
- Custos indirectos: 3 %
- IVA: 18 %

## E Estruturas

### EM Madeira

#### EMT Painéis estruturais

**EMT050** m² Painel sandwich para laje, sobre estrutura de madeira.
Painel sandwich com encaixe macho-fêmea nas quatro faces, composto de: face exterior de placa de gesso reforçado com fibras, de 12 mm de espessura, núcleo isolante de espuma de poliestireno extrudido de 80 mm de espessura e face interior de placa de gesso reforçado com fibras, de 12 mm de espessura, de 2400x550 mm, transmissão térmica 0,423 W/(m²°C), Euroclasse B-s1, d0 de reacção ao fogo, segundo NP EN 13501-1, fixado com parafusos auto-roscantes de cabeça escareada, de aço galvanizado, sobre estrutura de madeira, com um vão entre apoios de 60 cm, para laje.
Critérios considerados na determinação do preço da unidade de obra: O preço não inclui o pavimento.
Inclui: Marcação e corte dos painéis. Colocação e fixação do painel sandwich.
Critério de medição de projecto: Superfície medida segundo documentação gráfica de Projecto.
Critério de medição de obra: Medir-se-á a superfície realmente executada segundo especificações de Projecto.

| Código | Un | Descrição | Rendimento | Preço | Importância |
|---|---|---|---|---|---|
| mt13pst100m | Ud | Parafuso auto-roscante de cabeça escareada, de aço galvanizado, de 6 mm de diâmetro e 160 mm de comprimento. (material) | 12 | 906.03 | 10872.360 |
| mt13pst040jh | m² | Painel sandwich com encaixe macho-fêmea nas quatro faces, composto de: face exterior de placa de gesso reforçado com fibras, de 12 mm de espessura, núcleo isolante de espuma de poliestireno extrudido de 80 mm de espessura e face interior de placa de gesso reforçado com fibras, de 12 mm de espessura, de 2400x550 mm, transmissão térmica 0,423 W/(m²°C), Euroclasse B-s1, d0 de reacção ao fogo, segundo NP EN 13501-1. (material) | 1.05 | 68681.17 | 72115.229 |
| mo054 | h | Oficial de 1ª montador de isolamentos. (mão de obra) | 0.236 | 1057.3 | 249.523 |
| mo101 | h | Ajudante de montador de isolamentos. (mão de obra) | 0.236 | 604.97 | 142.773 |
| % | % | Custos directos complementares | 2 % | 83379.885 | 1667.598 |
|  |  | Custos directos |  |  | 85047.483 |

Resíduos:
- colocação: mt13pst100m Parafuso auto-roscante de cabeça escareada, de aço galvanizado, de 6 mm de diâmetro e 160 mm de comprimento; factor de resíduo 0.00262295
- colocação: mt13pst040jh; factor de resíduo 0.0169827

## Recursos

**mt13pst100m** Ud Parafuso auto-roscante de cabeça escareada, de aço galvanizado, de 6 mm de diâmetro e 160 mm de comprimento
Dados técnicos: Custo energético 0.816 MJ; Emissão de CO2 0.082 kg; Código LER 17 04 05; Massa do elemento 0.0305 kg; Volume 0.000015 m3
Resíduos:
- embalagem: re150101 Embalagens de papel e cartão. (componente de resíduo); rendimento 0.002 kg; Código LER 15 01 01; Massa do elemento 1 kg; Volume 0.001333 m3
- embalagem: re170203 Plástico. (componente de resíduo); rendimento 0.001 kg; Código LER 17 02 03; Massa do elemento 1 kg; Volume 0.001667 m3

**mt13pst040jh** m² Painel sandwich com encaixe macho-fêmea nas quatro faces
Dados técnicos: Custo energético 2.055 MJ; Emissão de CO2 31.350 kg; Código LER 17 08 02; Massa do elemento 31.31 kg; Volume 0.03131 m3
Resíduos:
- embalagem: re170203 Plástico; rendimento 0.008 kg
