# Pano exterior de fachada dupla, de alvenaria de bloco de betão para revestir

- Propriedade do ficheiro: CYPE Ingenieros S.A.
- Formato: FIEBDC-3/2016
- Programa: Generador de precios de la construcción. CYPE Ingenieros, S.A.
- Data: 15/06/2024
- Âmbito geográfico: Angola
- Moeda: AOA
- Custos indirectos: 3 %
- IVA: 18 %

## F Fachadas, divisões e protecções

### FF Alvenaria não estrutural

#### FFZ Pano exterior para revestir em fachada dupla

**FFZ020** m² Pano exterior de fachada dupla, de alvenaria de bloco de betão para revestir.
Pano exterior de fachada dupla, de 10 cm de espessura, de alvenaria de bloco maciço de betão, 40x20x10 cm, para revestir, com juntas horizontais e verticais de 10 mm de espessura, junta refundada, assente com argamassa de cimento confeccionada em obra, com 250 kg/m³ de cimento, cor cinzento, dosificação 1:6, fornecida em sacos, e reforçada com armadura treliçada pré-fabricada de aço galvanizado a quente com recobrimento de resina epóxi, de 3,7 mm de diâmetro e de 100 mm de largura, colocada em fiadas cada 50 cm aproximadamente e no mínimo no arranque da alvenaria sobre a laje, sob remate inferior e sobre lintel de aberturas, com uma quantidade de 1 m/m². Padieira de alvenaria armada de blocos lintel de betão, maciço de betão de enchimento, C25/30 (X0(P); D12; S3; Cl 0,4), preparado em obra; montagem e desmontagem de escoramento. Revestimento das testas de laje com plaquetas de betão e das testas de pilares com blocos cortados, colocados com a mesma argamassa utilizada no assentamento da alvenaria.
Inclui: Definição dos planos de fachada através de fios de prumo. Marcação, piso a piso. Marcação nos pilares dos níveis de referência geral de piso e de nível de pavimento. Preparação da argamassa. Assentamento da primeira fiada sobre camada de argamassa. Colocação e aprumo de prumos de referência. Colocação de fios entre prumos. Colocação de fios de prumo fixos nas arestas. Colocação das peças por fiadas a nível. Colocação das armaduras treliçadas pré-fabricadas entre fiadas. Revestimento das testas de laje. Realização de todos os trabalhos necessários para a execução dos vãos. Encontros da alvenaria com fachadas, pilares e paredes interiores. Encontro da alvenaria com a laje superior. Limpeza do paramento.
Critério de medição de projecto: Superfície medida segundo documentação gráfica de Projecto, sem duplicar esquinas nem encontros, descontando as aberturas de superfície maior de 4 m². Nas aberturas que não se deduzam, estão incluídos os trabalhos de realizar a superfície interior da abertura.
Critério de medição de obra: Medir-se-á a superfície realmente executada segundo especificações de Projecto, sem duplicar esquinas nem encontros, descontando as aberturas de superfície maior de 4 m². Nas aberturas que não se deduzam, estão incluídos os trabalhos de realizar a superfície interior da abertura.

| Código | Un | Descrição | Rendimento | Preço | Importância |
|---|---|---|---|---|---|
| mt02bhg050jhe | Ud | Bloco maciço de betão, 40x20x10 cm, para revestir; com o preço incrementado em 20% relativamente a peças especiais. Segundo NP EN 771-3. (material) | 13 | 114.83 | 1492.790 |
| mt08aaa010a | m³ | Água. (material) | 0.004 | 279.7 | 1.119 |
| mt01arg005a | t | Areia de pedreira, para argamassa preparada em obra. (material) | 0.012 | 2992.57 | 35.911 |
| mt08cem000l | kg | Cimento cinzento em sacos. (material) | 1.885 | 18.65 | 35.155 |
| mt07aag010ech | m | Armadura treliçada pré-fabricada de aço galvanizado a quente com recobrimento de resina epóxi, de 3,7 mm de diâmetro e 100 mm de largura, com dispositivos de separação, geometria desenhada para permitir a sobreposição e sistema de autocontrolo do operário (SAO). Segundo EN 845-3. (material) | 1 | 501.58 | 501.580 |
| mt07aco040e | kg | Aço em varões nervurados, A400 NR, fornecido em obra em varões sem elaborar, de vários diâmetros. (material) | 0.7 | 273.06 | 191.142 |
| mt02bhg012a | Ud | Plaqueta de betão cinzento, 20x17x4 cm, para revestir. (material) | 4 | 49.33 | 197.320 |
| mt50spa050m | m³ | Pranchão de madeira de pinho, dimensões 20x7,2 cm. (material) | 0.001 | 522211.6 | 522.212 |
| mt50spa081a | Ud | Escora metálica telescópica, até 3 m de altura. (material) | 0.003 | 22891.7 | 68.675 |
| mt50spa101 | kg | Pregos de aço. (material) | 0.011 | 2225.82 | 24.484 |
| mq06hor010 | h | Betoneira eléctrica com uma capacidade de amassadura de 160 l. (equipamento) | 0.005 | 907.3 | 4.537 |
| mo021 | h | Oficial de 1ª construção em trabalhos auxiliares de pedreiro. (mão de obra) | 0.562 | 1028.94 | 578.264 |
| mo114 | h | Operário não qualificado construção em trabalhos auxiliares de pedreiro. (mão de obra) | 0.404 | 581.64 | 234.983 |
| % | % | Custos directos complementares | 3 % | 3888.172 | 116.645 |
|  |  | Custos directos |  |  | 4004.817 |

Resíduos:
- colocação: mt02bhg050jhe; factor de resíduo 0.0473
- colocação: mt01arg005a Areia de pedreira, para argamassa preparada em obra; factor de resíduo 0.00501329
- colocação: mt08cem000l Cimento cinzento em sacos; factor de resíduo 0.0189
- colocação: mt07aag010ech; factor de resíduo 0.0144093
- colocação: mt07aco040e Aço em varões nervurados, A400 NR, fornecido em obra em varões sem elaborar, de vários diâmetros; factor de resíduo 0.0075
- colocação: mt02bhg012a Plaqueta de betão cinzento, 20x17x4 cm, para revestir; factor de resíduo 0.0473
- colocação: mt50spa050m Pranchão de madeira de pinho, dimensões 20x7,2 cm; factor de resíduo 1
- colocação: mt50spa081a Escora metálica telescópica, até 3 m de altura; factor de resíduo 1
- colocação: mt50spa101 Pregos de aço; factor de resíduo 0.0045

## Recursos

**mt02bhg050jhe** Ud Bloco maciço de betão
Dados técnicos: Custo energético 10.083 MJ; Emissão de CO2 1.326 kg; Código LER 17 01 01; Massa do elemento 16.5 kg; Volume 0.011 m3
Resíduos:
- embalagem: re170201 Madeira. (componente de resíduo); rendimento 0.007 kg; Código LER 17 02 01; Massa do elemento 1 kg; Volume 0.000909 m3
- embalagem: re170203 Plástico. (componente de resíduo); rendimento 0.004 kg; Código LER 17 02 03; Massa do elemento 1 kg; Volume 0.001667 m3

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico; rendimento 0.002 kg

**mt07aag010ech** m Armadura treliçada pré-fabricada de aço galvanizado a quente com recobrimento de resina epóxi
Dados técnicos: Custo energético 6.380 MJ; Emissão de CO2 0.620 kg; Código LER 17 04 05; Massa do elemento 0.2311 kg; Volume 0.00011 m3
Resíduos:
- embalagem: re170203 Plástico; rendimento 0.006 kg

**mt07aco040e** kg Aço em varões nervurados, A400 NR, fornecido em obra em varões sem elaborar, de vários diâmetros
Dados técnicos: Custo energético 9.830 MJ; Emissão de CO2 0.510 kg; Código LER 17 04 05; Massa do elemento 1 kg; Volume 0.000476 m3

**mt02bhg012a** Ud Plaqueta de betão cinzento, 20x17x4 cm, para revestir
Dados técnicos: Custo energético 4.969 MJ; Emissão de CO2 0.554 kg; Código LER 17 01 01; Massa do elemento 6.85 kg; Volume 0.004567 m3
Resíduos:
- embalagem: re170201 Madeira; rendimento 0.007 kg
- embalagem: re170203 Plástico; rendimento 0.004 kg

**mt50spa050m** m³ Pranchão de madeira de pinho, dimensões 20x7,2 cm
Dados técnicos: Custo energético 78108.000 MJ; Emissão de CO2 -1069.500 kg; Código LER 17 02 01; Massa do elemento 575 kg; Volume 0.522727 m3

**mt50spa081a** Ud Escora metálica telescópica, até 3 m de altura
Dados técnicos: Custo energético 97.317 MJ; Emissão de CO2 5.049 kg; Código LER 17 04 05; Massa do elemento 9.9 kg; Volume 0.004714 m3

**mt50spa101** kg Pregos de aço
Dados técnicos: Custo energético 9.830 MJ; Emissão de CO2 0.510 kg; Código LER 17 04 05; Massa do elemento 1 kg; Volume 0.000476 m3
