# Comporta de conduta, motorizada, para regulação de caudal

- Propriedade do ficheiro: CYPE Ingenieros S.A.
- Formato: FIEBDC-3/2016
- Programa: Generador de precios de la construcción. CYPE Ingenieros, S.A.
- Data: 13/06/2024
- Âmbito geográfico: Angola
- Moeda: AOA
- Custos indirectos: 3 %
- IVA: 18 %

## I Instalações

### IB Sistemas de climatização

#### IBZ Sistema Airzone

**IBZ020** Ud Comporta de conduta, motorizada, para regulação de caudal.
Comporta circular de conduta, motorizada, para regulação de caudal, corpo de alumínio, de 100 mm de diâmetro, CPCC100MTE "AIRZONE", com isolamento térmico de espuma de borracha, borboleta de alumínio e reentrância para fixação de conduta flexível em ambos os extremos, motorização com alimentação a 12 Vcc por cabo.
Inclui: Marcação. Colocação e fixação. Ligação.
Critério de medição de projecto: Número de unidades previstas, segundo documentação gráfica de Projecto.
Critério de medição de obra: Medir-se-á o número de unidades realmente executadas segundo especificações de Projecto.

| Código | Un | Descrição | Rendimento | Preço | Importância |
|---|---|---|---|---|---|
| mt42air805a | Ud | Comporta circular de conduta, motorizada, para regulação de caudal, corpo de alumínio, de 100 mm de diâmetro, CPCC100MTE "AIRZONE", com isolamento térmico de espuma de borracha, borboleta de alumínio e reentrância para fixação de conduta flexível em ambos os extremos, motorização com alimentação a 12 Vcc por cabo. (material) | 1 | 158137.84 | 158137.840 |
| mo005 | h | Oficial de 1ª instalador de ar condicionado. (mão de obra) | 0.264 | 1057.3 | 279.127 |
| mo104 | h | Ajudante de instalador de ar condicionado. (mão de obra) | 0.211 | 603.82 | 127.406 |
| % | % | Custos directos complementares | 2 % | 158544.373 | 3170.887 |
|  |  | Custos directos |  |  | 161715.260 |

## Recursos

**mt42air805a** Ud Comporta circular de conduta
Dados técnicos: Custo energético 50.469 MJ; Emissão de CO2 3.587 kg
Resíduos:
- embalagem: re150101 Embalagens de papel e cartão. (componente de resíduo); rendimento 0.148 kg; Código LER 15 01 01; Massa do elemento 1 kg; Volume 0.001333 m3
- embalagem: re170203 Plástico. (componente de resíduo); rendimento 0.074 kg; Código LER 17 02 03; Massa do elemento 1 kg; Volume 0.001667 m3
