# Depósito pré-fabricado de água potável, para enterrar

- Propriedade do ficheiro: CYPE Ingenieros S.A.
- Formato: FIEBDC-3/2016
- Programa: Generador de precios de la construcción. CYPE Ingenieros, S.A.
- Data: 15/06/2024
- Âmbito geográfico: Angola
- Moeda: AOA
- Custos indirectos: 3 %
- IVA: 18 %

## I Instalações

### IF Abastecimento de água

#### IFD Depósitos/grupos de bombagem

**IFD070** Ud Depósito pré-fabricado de água potável, para enterrar.
Depósito de polietileno de alta densidade (PEAD/HDPE), horizontal, de 500 l, com arejador e escoadouro, de água potável, para enterrar; válvula de corte adufa de latão fundido de 3/4" DN 20 mm para a entrada; mecanismo de corte de enchimento formado por válvula de flutuador; válvula de corte adufa de latão fundido de 3/4" DN 20 mm para a saída. Incluindo material auxiliar. Totalmente montado, ligado e testado. Sem incluir trabalhos auxiliares.
Inclui: Marcação. Limpeza da base de apoio do depósito. Introdução do depósito. Fixação e montagem do depósito. Colocação e montagem de válvulas. Colocação e fixação de tubagens e acessórios.
Critério de medição de projecto: Número de unidades previstas, segundo documentação gráfica de Projecto.
Critério de medição de obra: Medir-se-á o número de unidades realmente executadas segundo especificações de Projecto.

| Código | Un | Descrição | Rendimento | Preço | Importância |
|---|---|---|---|---|---|
| mt37svc010c | Ud | Válvula adufa de latão fundido, para enroscar, de 3/4". (material) | 2 | 7000.75 | 14001.500 |
| mt37vfl010b | Ud | Válvula de flutuador de 3/4" de diâmetro, para uma pressão máxima de 6 bar, com corpo de latão, bóia esférica roscada de latão e obturador de borracha. (material) | 1 | 59212.52 | 59212.520 |
| mt37dpb110ba | Ud | Depósito de polietileno de alta densidade (PEAD/HDPE), horizontal, de 500 l, de 760 mm de diâmetro e 1320 mm de comprimento, com boca de acesso, arejador e escoadouro, para enterrar. (material) | 1 | 143869.78 | 143869.780 |
| mt37www010 | Ud | Material auxiliar para instalações de abastecimento de água. (material) | 1 | 1664.61 | 1664.610 |
| mq04cag010a | h | Camião com grua de carga máxima 6 t. (equipamento) | 0.2 | 14565.29 | 2913.058 |
| mo008 | h | Oficial de 1ª canalizador. (mão de obra) | 1.902 | 1057.3 | 2010.985 |
| mo107 | h | Ajudante de canalizador. (mão de obra) | 1.902 | 603.82 | 1148.466 |
| % | % | Custos directos complementares | 2 % | 224820.919 | 4496.418 |
|  |  | Custos directos |  |  | 229317.337 |

## Recursos

**mt37svc010c** Ud Válvula adufa de latão fundido, para enroscar, de 3/4"
Dados técnicos: Custo energético 491.999 MJ; Emissão de CO2 33.101 kg
Resíduos:
- embalagem: re150101 Embalagens de papel e cartão. (componente de resíduo); rendimento 0.072 kg; Código LER 15 01 01; Massa do elemento 1 kg; Volume 0.001333 m3

**mt37vfl010b** Ud Válvula de flutuador de 3/4" de diâmetro
Dados técnicos: Custo energético 224.935 MJ; Emissão de CO2 15.165 kg
Resíduos:
- embalagem: re150101 Embalagens de papel e cartão; rendimento 0.072 kg

**mt37dpb110ba** Ud Depósito de polietileno de alta densidade (PEAD/HDPE)
Dados técnicos: Custo energético 5892.760 MJ; Emissão de CO2 209.043 kg
Resíduos:
- embalagem: re150101 Embalagens de papel e cartão; rendimento 0.074 kg
