# Tubagem para instalação interior, encastrada na parede

- Propriedade do ficheiro: CYPE Ingenieros S.A.
- Formato: FIEBDC-3/2016
- Programa: Generador de precios de la construcción. CYPE Ingenieros, S.A.
- Data: 19/06/2024
- Âmbito geográfico: Angola
- Moeda: AOA
- Custos indirectos: 3 %
- IVA: 18 %

## I Instalações

### IF Abastecimento de água

#### IFI Instalação interior

**IFI006** m Tubagem para instalação interior, encastrada na parede.
Tubagem para instalação interior, encastrada na parede, formada por tubo de policloreto de vinilo clorado (PVC-C), de 25 mm de diâmetro exterior, PN=16 bar e 1,9 mm de espessura. Inclusive material auxiliar para montagem e fixação, acessórios e peças especiais.
Critérios considerados na determinação do preço da unidade de obra: O preço não inclui os trabalhos auxiliares de pedreiro para instalações.
Inclui: Marcação. Colocação e fixação do tubo e acessórios.
Critério de medição de projecto: Comprimento medido segundo documentação gráfica de Projecto.
Critério de medição de obra: Medir-se-á o comprimento realmente executado segundo especificações de Projecto.

| Código | Un | Descrição | Rendimento | Preço | Importância |
|---|---|---|---|---|---|
| mt37tvg400a | Ud | Material auxiliar para montagem e fixação das tubagens de policloreto de vinilo clorado (PVC-C), de 25 mm de diâmetro exterior. (material) | 0.4 | 273.59 | 109.436 |
| mt37tvg010ac | m | Tubo de policloreto de vinilo clorado (PVC-C), de 25 mm de diâmetro exterior, PN=16 bar e 1,9 mm de espessura, segundo EN ISO 15877-2, com o preço incrementado em 10% relativamente a acessórios e peças especiais. (material) | 1 | 9730.7 | 9730.700 |
| mo008 | h | Oficial de 1ª canalizador. (mão de obra) | 0.066 | 1057.3 | 69.782 |
| mo107 | h | Ajudante de canalizador. (mão de obra) | 0.066 | 603.82 | 39.852 |
| % | % | Custos directos complementares | 2 % | 9949.770 | 198.995 |
|  |  | Custos directos |  |  | 10148.765 |

Resíduos:
- colocação: mt37tvg010ac; factor de resíduo 0.0272588

## Recursos

**mt37tvg010ac** m Tubo de policloreto de vinilo clorado (PVC-C)
Dados técnicos: Custo energético 16.470 MJ; Emissão de CO2 0.818 kg; Código LER 17 02 03; Massa do elemento 0.17 kg; Volume 0.000283 m3
