# Tubagem para ramal de distribuição, encastrada na parede

- Propriedade do ficheiro: CYPE Ingenieros S.A.
- Formato: FIEBDC-3/2016
- Programa: Generador de precios de la construcción. CYPE Ingenieros, S.A.
- Data: 23/06/2024
- Âmbito geográfico: Angola
- Moeda: AOA
- Custos indirectos: 3 %
- IVA: 18 %

## I Instalações

### IF Abastecimento de água

#### IFM Ramais de distribuição

**IFM006** m Tubagem para ramal de distribuição, encastrada na parede.
Tubagem para ramal de distribuição de abastecimento de água, encastrada na parede, constituída por tubo de polipropileno copolímero random (PP-R), série 5, de 25 mm de diâmetro exterior e 2,3 mm de espessura. Inclusive material auxiliar para montagem e fixação, acessórios e peças especiais.
Critérios considerados na determinação do preço da unidade de obra: O preço não inclui os trabalhos auxiliares de pedreiro para instalações.
Inclui: Marcação. Colocação e fixação de tubos, acessórios e peças especiais.
Critério de medição de projecto: Comprimento medido segundo documentação gráfica de Projecto.
Critério de medição de obra: Medir-se-á o comprimento realmente executado segundo especificações de Projecto.

| Código | Un | Descrição | Rendimento | Preço | Importância |
|---|---|---|---|---|---|
| mt37toa400a | Ud | Material auxiliar para montagem e fixação das tubagens de polipropileno copolímero random (PP-R), série 5, de 25 mm de diâmetro exterior. (material) | 0.4 | 76.57 | 30.628 |
| mt37toa110aad | m | Tubo de polipropileno copolímero random (PP-R), série 5, de 25 mm de diâmetro exterior e 2,3 mm de espessura, segundo NP EN ISO 15874-2, com o preço incrementado em 15% relativamente a acessórios e peças especiais. (material) | 1 | 3212.95 | 3212.950 |
| mo008 | h | Oficial de 1ª canalizador. (mão de obra) | 0.066 | 1057.3 | 69.782 |
| mo107 | h | Ajudante de canalizador. (mão de obra) | 0.066 | 603.82 | 39.852 |
| % | % | Custos directos complementares | 2 % | 3353.212 | 67.064 |
|  |  | Custos directos |  |  | 3420.276 |

Resíduos:
- colocação: mt37toa110aad; factor de resíduo 0.0275

## Recursos

**mt37toa110aad** m Tubo de polipropileno copolímero random (PP-R)
Dados técnicos: Custo energético 16.470 MJ; Emissão de CO2 0.818 kg; Código LER 17 02 03; Massa do elemento 0.17 kg; Volume 0.000283 m3
