# Tubagem para coluna montante

- Propriedade do ficheiro: CYPE Ingenieros S.A.
- Formato: FIEBDC-3/2016
- Programa: Generador de precios de la construcción. CYPE Ingenieros, S.A.
- Data: 11/09/2024
- Âmbito geográfico: Angola
- Moeda: AOA
- Custos indirectos: 3 %
- IVA: 18 %

## I Instalações

### IF Abastecimento de água

#### IFM Ramais de distribuição

**IFM020** m Tubagem para coluna montante.
Tubagem para coluna montante de abastecimento de água, colocada superficialmente e fixada ao paramento, desde o ramal de introdução até ao último piso do edifício, formada por tubo de aço galvanizado estirado sem soldadura, série M, de 2 1/2" DN 65 mm de diâmetro e 3,6 mm de espessura. Inclusive material auxiliar para montagem e fixação, acessórios e peças especiais.
Inclui: Marcação. Colocação e fixação de tubos, acessórios e peças especiais.
Critério de medição de projecto: Comprimento medido segundo documentação gráfica de Projecto.
Critério de medição de obra: Medir-se-á o comprimento realmente executado segundo especificações de Projecto.

| Código | Un | Descrição | Rendimento | Preço | Importância |
|---|---|---|---|---|---|
| mt08tag400h | Ud | Material auxiliar para montagem e fixação das tubagens de aço galvanizado, de 2 1/2" DN 65 mm. (material) | 1 | 322.39 | 322.390 |
| mt08tag015hd | m | Tubo de aço galvanizado estirado sem soldadura, série M, de 2 1/2" DN 65 mm de diâmetro e 3,6 mm de espessura, segundo NP EN 10255, com o preço incrementado em 15% relativamente a acessórios e peças especiais. (material) | 1 | 7415.01 | 7415.010 |
| mo008 | h | Oficial de 1ª canalizador. (mão de obra) | 0.341 | 1057.3 | 360.539 |
| mo107 | h | Ajudante de canalizador. (mão de obra) | 0.341 | 603.82 | 205.903 |
| % | % | Custos directos complementares | 2 % | 8303.842 | 166.077 |
|  |  | Custos directos |  |  | 8469.919 |

Resíduos:
- colocação: mt08tag015hd; factor de resíduo 0.0288324

## Recursos

**mt08tag015hd** m Tubo de aço galvanizado estirado sem soldadura
Dados técnicos: Custo energético 162.978 MJ; Emissão de CO2 16.428 kg; Código LER 17 04 05; Massa do elemento 6.42 kg; Volume 0.003057 m3
Resíduos:
- embalagem: re170201 Madeira. (componente de resíduo); rendimento 0.011 kg; Código LER 17 02 01; Massa do elemento 1 kg; Volume 0.000909 m3
- embalagem: re170203 Plástico. (componente de resíduo); rendimento 0.003 kg; Código LER 17 02 03; Massa do elemento 1 kg; Volume 0.001667 m3
