# Tubagem para coluna montante

- Propriedade do ficheiro: CYPE Ingenieros S.A.
- Formato: FIEBDC-3/2016
- Programa: Generador de precios de la construcción. CYPE Ingenieros, S.A.
- Data: 23/06/2024
- Âmbito geográfico: Angola
- Moeda: AOA
- Custos indirectos: 3 %
- IVA: 18 %

## I Instalações

### IF Abastecimento de água

#### IFM Ramais de distribuição

**IFM020** m Tubagem para coluna montante.
Tubagem para coluna montante de abastecimento de água, colocada superficialmente e fixada ao paramento, desde o ramal de introdução até ao último piso do edifício, formada por tubo de aço galvanizado estirado sem soldadura, série M, de 4" DN 100 mm de diâmetro e 4,5 mm de espessura. Inclusive material auxiliar para montagem e fixação, acessórios e peças especiais.
Inclui: Marcação. Colocação e fixação de tubos, acessórios e peças especiais.
Critério de medição de projecto: Comprimento medido segundo documentação gráfica de Projecto.
Critério de medição de obra: Medir-se-á o comprimento realmente executado segundo especificações de Projecto.

| Código | Un | Descrição | Rendimento | Preço | Importância |
|---|---|---|---|---|---|
| mt08tag400j | Ud | Material auxiliar para montagem e fixação das tubagens de aço galvanizado, de 4" DN 100 mm. (material) | 1 | 601.52 | 601.520 |
| mt08tag015jd | m | Tubo de aço galvanizado estirado sem soldadura, série M, de 4" DN 100 mm de diâmetro e 4,5 mm de espessura, segundo NP EN 10255, com o preço incrementado em 15% relativamente a acessórios e peças especiais. (material) | 1 | 13835.06 | 13835.060 |
| mo008 | h | Oficial de 1ª canalizador. (mão de obra) | 0.367 | 1057.3 | 388.029 |
| mo107 | h | Ajudante de canalizador. (mão de obra) | 0.367 | 603.82 | 221.602 |
| % | % | Custos directos complementares | 2 % | 15046.211 | 300.924 |
|  |  | Custos directos |  |  | 15347.135 |

Resíduos:
- colocação: mt08tag015jd; factor de resíduo 0.0239284

## Recursos

**mt08tag015jd** m Tubo de aço galvanizado estirado sem soldadura
Dados técnicos: Custo energético 308.112 MJ; Emissão de CO2 31.225 kg; Código LER 17 04 05; Massa do elemento 12.2 kg; Volume 0.00581 m3
Resíduos:
- embalagem: re170201 Madeira. (componente de resíduo); rendimento 0.012 kg; Código LER 17 02 01; Massa do elemento 1 kg; Volume 0.000909 m3
- embalagem: re170203 Plástico. (componente de resíduo); rendimento 0.003 kg; Código LER 17 02 03; Massa do elemento 1 kg; Volume 0.001667 m3
